# Neubau des DLRG-Zentrums
Angebotsaufforderung (GAEB DA XML 3.1, DA83)
Projekt: 210219
Währung: EUR
Vergabeart: Öffentliche Ausschreibung
Eröffnung: 17.05.2019 10:00:00
Ende der Zuschlagsfrist: 17.06.2019
Ausführungsbeginn: 03.06.2019
Ausführungsende: 01.07.2020
Auftraggeber: Kurbetrieb Timmendorfer Strand - Niendorf/Ostsee, Strandallee 42, 23661 Timmendorfer Strand; DV-Nummer: 210219-1; Vergabenummer: 210219-1
Erstellt mit: BECHMANN AVA 2016/ GXML Toolbox V3.2 R20150207, 15.04.2019

## 210219-1 Neubau des DLRG- Zentrums - Starkstrom
Datum: 15.04.2019

### Bereich 10 Elektroinstallationsarbeiten

*Hinweis: Allgemeine*
Allgemein

Bauvorhaben : Neubau des DLRG- Zentrums

Gewerk: Elektro

Der BH Kurbetrieb, Timmendorfer Strand-Niendorf/Ostsee plant den Neubau
eines DLRG Zentrum in Niendorf, am Rethwarder 2 in Niendorf.
Der AN hat unverzüglich nach Auftragserteilung, mit den vorbereitenden Arbeiten zu beginnen.

Gegenstand  der Ausschreibung ist die funktionfähige sowie
betriebsbereite Elektroinstallation. BMA wird sep.
ausgeschrieben.

Für die auszuführenden Arbeiten gelten die folgenden
Vorschriften :

DIN VDE 0100-...
DIN EN 61439-5
DIN VDE 0276 Teil 603
DIN VDE 0278 Teil1+3-393
EN 50293 + VDE 0278 Teil 623
DIN VDE 0636 Teil 2+3
EN 60947-3 + DIN VDE 0660 Teil 107

HINWEIS:

Allgemein

Die Kosten für Material, Lohn und Gerät sind in die Einheitspreise einzukalkulieren, ebenso alle sonstigen Kosten für unmittelbare Aufwendungen im Zusammenhang mit den Pos. des Leistungstextes. Die Beseitigung von anfallenden Materialresten und Abfällen hat täglich zu erfolgen. Die Kosten sind in den Einheitspreisen enthalten. Eigenmächtige Streichungen, Zusätze oder Änderungen im Text des Angebots, Vergabe und Auftragsbedingungen und in den anderen Ausschreibungsunterlagen sind ungültig und werden nicht anerkannt.  Alle zur Verwendung kommenden Materialien müssen den gesetzlichen Güte-und Normbestimmungen entsprechen. Bei Auftragserteilung gelten in der angegebenen Reihenfolge:

-das Auftragsschreiben als VOB - Vertrag,
-die für das Bauvorhaben erstellten Bau- und Detailzeichnungen,
-das Leistungsverzeichnis in der vom Auftraggeber formulierten Fassung
-die Besonderen Vertragsbedingungen und die Zusätzlichen Technischen Vorschriften
-die Allgemeinen Vertragsbedingungen für die Ausführung von Bauleistungen (VOB Teil B)
 sowie die Allgemeinen Technischen Vertragsbedingungen für Bauleistungen (VOB Teil C).

Begriffsbestimmungen Material:

Es sind grundsätzlich neuwertige Materialien zu verwenden, die den im Leistungsverzeichnis gestellten Anforderungen, den Vorschriften und Normen genügen.

Montieren, Verlegen, Einbauen und betriebsfertiges Anschließen:

Auf der Baustelle darf nur geschultes qualifiziertes Fachpersonal eingesetzt werden. Die betriebsfertige Montage und der Einbau der gelieferten Teile beinhaltet das fachgerechte Verlegen von Kabel und Verteilermaterial.

Ferner ist darauf zu achten, daß:

in Durchbrüchen sind ausreichend groß bemessene Schutzrohre vorzusehen. Bei der Verlegung von Leerrohrleitungen ist stets ein Zugdraht mit einzubeziehen.
In den Einheitspreisen für die Montage sind sämtliche Nebenkosten, wie anklemmen der Kabel/Leitungen,  mit einzukalkulieren. Durchführung von Funktions-
und Belastungsproben der vollständig fertiggestellten Anlagen, Erstellung eines Abnahmeprotokolls im Beisein eines durch den Auftraggeber bestimmten Vertreters.

Revisionszeichnungen

Nach der Fertigstellung der Anlagen sind folgende Unterlagen vom Auftragnehmeran den Auftraggeber zu übergeben:
- gültige Revisionszeichnungen mit allen verlegten Kabel/Leitungen
  3-fach farbig in Papier, sowie 2-fach in digitalen Datenträger.
- Prüf- und Wartungsanweisungen für die Anlage in dreifacher Ausfertigung
- Die entsprechenden Unterlagen sind in handlicher und übersichtlicher Form zu erstellen. Die Zahlung der Schlußrechnung ist von der Übergabe dieser Unterlagen abhängig.

Qualitätssicherung, Sonstiges:

Es ist generell die in der Leistungsbeschreibung geforderte Ausführung sowie Qualität der Bauteile, speziell bei den Schaltanlagen und deren Einbauten anzubieten. Bei Abweichungen hat der Bieter im Angebot den eindeutigen Beweis der Gleichwertigkeit zu erbringen. Über die örtlichen Verhältnisse hat sich der Auftragnehmer vor Abgabe des Angebotes zu unterrichten. Der Auftragnehmer ist dafür verantwortlich, daß er aus den Erkenntnismöglichkeiten nach dem heutigen Stand der Technik die richtigen Folgerungen zieht. Der Auftragnehmer kann keine Nachforderungen damit begründen, daß er die Erkenntnisse nicht oder nicht voll ausgewertet hat. Der Unternehmer haftet im Sinne der Landesbauordnung als verantwortlicher Bauleiter für die baupolizeilichen Vorschriften und für die Einhaltung aller für die Unfallverhütung und zur Sicherung der am Bau Beteiligten erforderlichen Schutzmaßnahmen und für sich und seine Belegschaft.

Nebenleistungen des Auftragnehmers (AN)

- Lieferung frei Baustelle inkl. Verpackung sowie Rücknahme und Entsorgung des
  Verpackungsmaterials.
- Betriebsfertige Montage der Elektroanlage.
- Die gesamte Baumaßnahme kann nicht in einem Arbeitsdurchgang
  durchgeführt werden. Es sind sämtliche Wegekosten in die Einheitspreise mit
  einzukalkulieren.

Bemerkungen zum Leistungsverzeichnis

a)

Bei der Ausführung der Arbeiten sind die örtlichen Gegebenheiten in jedem Fall  zu berücksichtigen.

b)

Eventuelle Unklarheiten über die Art der Leistung der jeweiligen Positionsbeschreibungen können lediglich bei Angebotsabgabe geltend gemacht werden.

c)

Sämtliche Kosten für die Baustelleneinrichtung, deren Vorhaltung und Räumung sowie sämtliche Nebenkosten, die erforderlichen Rüst- und Hebezeuge und alle für die Montage benötigten Werkzeuge sind in die Einheitspreise einzurechnen.

d)

Alle Transport-, Verpackungs- und Versicherungskosten sind in die Preise einzurechnen und werden auch bei Nachlieferung nicht besonders bezahlt.

e)

Die Lieferung aller im Angebot aufgeführten Anlagenteile hat frei Baustelle zu erfolgen und sind in fixer und fertiger Arbeit betriebsfertig zu montieren.

f)

Bei sämtlichen Arbeiten sind die betrieblichen Belange wie Aufrechterhaltung der Versorgung vorrangig zu berücksichtigen. Ab- und Umschaltungen bzw. Freischaltungen bestimmter Anlagenteile sind daher mit der Bauleitung und dem zuständigen Betriebspersonal vor der Ausführung terminlich unter Hinweis auf die damit verbundenen Eingriffe und Folgen abzustimmen. Anordnung seitens des
Auftraggebers sind grundsätzlich Folge zu leisten.

g)

Die Einheits- und Pauschalpreise verstehen sich einschließlich Lieferung, falls nicht ausdrücklich bauseitige Lieferung ausgeschrieben ist, sowie der kompletten Verdrahtung und der betriebsfertigen Montage, Verkabelung. Sie sind in den betreffenden Positionen mit zu berücksichtigen.

h)

Abgerechnet werden nur die tatsächlich eingebauten Materialien, die zur funktionstüchtigen Anlage erforderlich sind, entsprechend dem vom Auftraggeber zu bescheinigendem Aufmaß. Verschnitt wird nicht gesondert vergütet.

Vom AG werden dem AN keine Räume als Lagerfläche oder Aufenthaltsraum für das Personal zur Verfügung gestellt.

Dies ist auch nicht innerhalb der eingeschränkten
Fläche für Baustelleneinrichtung möglich.

i)

Die Kosten für die Durchführung der Werksplanung, Erstellung der Abnahmeunterlagen und Aufmassarbeiten sind in die Einheitspreise einzukalkulieren.

j)

Für die Ausführung der Arbeiten gilt die in den Vorbedingungen genannte Zeit. Falls für bestimmte Geräte längere Lieferzeiten bestehen, ist dies für die betreffende Position anzugeben.

Vorbemerkung für Verteilungen allgemein

Nachstehende technischen Vorbemerkungen
für Niederspannungsverteilungen sind in den Angebotspreis einzukalkulieren.

01
Der Aufbau der Verteilungen ist mit der Bauleitung abzustimmen. Vor dem Bau ist rechtzeitig eine Konstruktions- und Aufbauzeichnung zur Genehmigung vorzulegen. Auf der Zeichnung müssen Einbauten, Klemmen und Leerplätze eindeutig ersichtlich sein.

02
Sämtliche Verteiler sind allseitig geschlossen.

03
Sämtliche Einbauteile des Verteilers müssen deutlich und übereinstimmend mit den Bezeichnungen der Stromlaufpläne beschriftet sein. Sämtliche Einbauten sind über auf der Abdeckung angebrachte gravierte Resopalschilder zu bezeichnen.

04
Vor Bau der Verteiler sind die der Verteilerbaufirma übergebenen Pläne auf Funktionsfähigkeit zu prüfen, eventuell auftretende Unklarheiten sind umgehend mit der Bauleitung zu klären.

05
Vor Auslieferung des Verteilers muss in der Werkstätte eine vollständige Prüfung aller Funktionen des Verteilers erfolgen. Sämtliche Verteilungen sind als fabrikfertige Schaltgerätekombinationen (PTSK), gemäß DIN VDE 0660 Teil 500 zu errichten. Das Prüfprotokoll hierüber ist der Bauleitung unaufgefordert vorzulegen.

06
Jedem Verteiler sind folgende Pläne bzw. Erläuterungen zusätzlich in einfacher Ausfertigung beizugeben: Stromlaufplan mit eindeutiger Bezeichnung sämtlicher Bauteile und Klemmen in einem fest angebrachte Einsteckrahmen. Legende mit eindeutiger Klartext-Beschreibung bzw. Bezeichnung sämtlicher ohne Abnehmen der Abdeckung des Verteilers zu betätigenden Bauteile.

07
Alle Sicherungs-Elemente, NH-Unterteile und NH-Trenner sind einschl. der erforderlichen Sicherungseinsätze bis zur Höchstbelastungsgrenze des Sicherungsunterteils bzw. Trennmesser komplett zu kalkulieren.

08
Ankommende und abgehende Leitungen sind zugentlastet in den Verteiler zu führen. Die Stromkreisnummern sind auf sämtlichen Kabel mit Beschriftungsbänder zu markieren.

09
Auf eine ausreichende Befestigung der Verteiler ist zu achten.

10
Sämtliche Betriebs- und Störmeldekontakte sind je Verteiler auf eine Prüf- Trenn- Klemmleiste nach VDI 3814 zu führen.

Mit der Abgabe des Angebotes erkennt der Bieter die  Allgemeinen Vertragsbedingungen an und bestätigt mit seiner Unterschrift, daß er alle  Leistungen und Lieferungen im zugrundeliegenden Leistungsverzeichnis erfaßt hat und diese sach-  und fachgerecht ausführen kann.

#### Abschnitt 10.1 Titel 1 Kabel und Leitungen

*Hinweis: Hinweis*
Hinweis

das  beidseitige abisolieren und auflegen ist in den Einheitspreisen
einzukalkulieren, inkl. notwendigem Material wie Kabelschuhe u.s.w.
Verschnitt wird nicht extra vergütet
Bei der Leitungsverlegung sind alle Schlitzarbeiten,
Stemmarbeiten, Bohr- und Durchbrucharbeiten mit in den
Einheitspreisen einzukalkulieren.
Das Schließen der Schlitze und Durchbrüche ist in
den Einheitspreisen einzukalkulieren.
Das Wand- und Deckenmaterial ist aus KS-Stein bzw.
Beton und Gipskarton.
Horizontale Installationsebene Rohfussboden bzw.
abgehängte Decke / Leichtbauwände. (ca. 80%)
Vertikale Installationsebene unter Putz/leichtbauwände.
(mit öffnen und schließen der Schlitze)
Geeignetes Befestigungskleinmaterial (Abhänger, Dübel,
Schrauben, Lochband usw.) für alle Installtionsvarianten sind
die Materialien mit den Einheitspreisen abgegolten.

Die vorgenannten Punkte sind bei der Kalkulation
zu berücksichtigen, Mehraufwendungen für Schlitzen
und Stemmen in Beton werden nicht gesondert
vergütet.

**10.1.10 PVC-Mantelleitung NYM 3x1,5 qmm**
PVC-Mantelleitung NYM 3x1,5  qmm
gemischte Verlegung in
Rohr/Brüstungskanal/Trockenbau/Rohfußboden

liefern und verlegen
Menge: 2600,000 m

**10.1.20 PVC-Mantelleitung NYM 3x2,5 qmm**
PVC-Mantelleitung NYM 3x2,5  qmm
gemischte Verlegung in
Rohr/Brüstungskanal/Trockenbau/Rohfußboden

liefern und verlegen
Menge: 3800,000 m

**10.1.30 PVC-Mantelleitung NYM 5x1,5 qmm**
PVC-Mantelleitung NYM 5x1,5  qmm
gemischte Verlegung in
Rohr/Brüstungskanal/Trockenbau/Rohfußboden

liefern und verlegen
Menge: 1100,000 m

**10.1.40 PVC-Mantelleitung NYM 5x2,5 qmm**
PVC-Mantelleitung NYM 5x2,5  qmm
gemischte Verlegung in
Rohr/Brüstungskanal/Trockenbau/Rohfußboden

liefern und verlegen
Menge: 950,000 m

**10.1.50 PVC-Mantelleitung NYM 5x10 qmm liefern und verlegen**
PVC-Mantelleitung NYM 5x10  qmm
gemischte Verlegung in
Rohr/Leitungsführungskanal/Trockenbau/Rohfußboden

liefern und verlegen
Menge: 50,000 m

**10.1.60 PVC-Mantelleitung NYM 5x16 qmm liefern und verlegen**
PVC-Mantelleitung NYM 5x16  qmm
gemischte Verlegung in
Rohr/Brüstungskanal/Trockenbau/Rohfußboden

liefern und verlegen
Menge: 120,000 m

**10.1.70 Brandmeldekabel**
Brandmeldekabel rot, E30/60
I-Y(ST)Y 4x2x0,8 mm2

gemischte Verlegung inkl. Schutzohr

liefern und verlegen
Menge: 20,000 m

**10.1.80 Koax-Kabel 75 Ohm, 8dB/100m**
Koax-Kabel 75 Ohm, 8dB/100m
liefern und verlegen inkl. Schutzrohr

gemischte Verlegung in
Rohr/Steigetrassen/Kabelbühne/Trockenbau
Menge: 350,000 m

**10.1.90 JY(ST)Y 6x2x0,6**
Fernmeldeleitung mit statischem Schirm
nach DIN VDE 0815
JY(ST)Y 6x2x0,6mm2
inkl. Schutzrohr

liefern und verlegen
Menge: 20,000 m

**10.1.100 JY(ST)Y 4x2x0,8**
Fernmeldeleitung mit statischem Schirm
nach DIN VDE 0815
JY(ST)Y 4x2x0,8mm2
inkl. Schutzrohr

liefern und verlegen
Menge: 80,000 m

**10.1.110 Starkstromkabel**
Starkstromkabel
NYY-J/-O Leiterzahl 5 x 6 mm2
inkl. Leerrohr und Kabelwarnband

in vorhandenem Kabelgraben
liefern und verlegen
Menge: 70,000 m

#### Abschnitt 10.2 Titel 2 Verlegesysteme

**10.2.10 Stahl-Rohr**
Stahl-Rohr

schwarz, Innendurchmesser : 22,1 mm
Außendurchmesser: 25 mm
inkl. Verbindungsmaterial, Befestigungsschellen

liefern und montieren
Menge: 25,000 m

**10.2.20 FFKu-EL-F 16**
Biegsames Kunststoffrohr aus PVC,
nach DIN/VDE 50086
beige RAL 1013, leichte Druckfestigkeit, sehr
biegsam ohne Querschnittverengung.
Physikalische Werte:
Material: PVC-U, leichte Schlagfestigkeit,
Temperaturbeständigkeit von -5 °C bis +60 °C,
kurzzeitige Belastung bis +70 °C,
flammwidrig, selbstverlöschend, korrosionsfest.
FFKu-EL-F 16

angebotenes Fabrikat/Typ:

liefern und montieren
Menge: 150,000 m

**10.2.30 Kabelrinne MKS 60x300**
Kabelrinne

Kabelrinne mit Speziallochung im Boden und Seitenholm,
eingerollte Kante im Seitenholm zur Verstärkung und
als Kantenschutz, inclusive Verbinder-Set
Korrosionsschutz: bandverzinkt nach DIN EN 10346
Blechstärke: 1 mm
Seitenhöhe: 60 mm
Breite: 300 mm
inkl. Trennsteg, Längsverbinder
inkl. Bögen 45 °(18 St.) ; Gelenkverbinder
inkl. Hängestiel L= 300 mm, Abhängung alle 1,5 m
inkl. allen Klein- und Befestigungsmaterial
liefern und montieren

gewähltes Fabrikat/Typ: '___________/___________'

liefern, montieren und betriebsfertig anschließen.
Menge: 10,000 m

#### Abschnitt 10.3 Titel 3 Haupt- und Unterverteilungen

*Hinweis: Messung*

**10.3.10 Wandlermeß- und Zählerschrank**
Wandlermeß- und Zählerschrank, IP31/44, H1250xB550xT205mm, Ausf.:TAB NS Nord
Wandlermessung nach TAB B3.07 mit Prüfklemme A1.02 !
Dauerbetriebsstrom I(N)= 200A Dauerbetriebsstrom I(N)= 200A Der Einsatz ist vor der Bestellung abzustimmen.
Typ: RM-H-W

gewähltes Fabrikat/Typ: '___________/___________'

liefern, montieren und betriebsfertig anschließen.
Menge: 1,000 St

**10.3.20 Cu-Schienen**
Cu-Schienen, univers, Wandlerlasche 30x10x160mm
Typ: RM-H-Z

gewähltes Fabrikat/Typ: '___________/___________'

liefern, montieren und betriebsfertig anschließen.
Menge: 1,000 St

**10.3.30 Wandlerzubehör**
Wandlerzubehör,UniversN,Wandlerlasche40x10x160mm,
verzinnt
Typ: RM-H-Z

gewähltes Fabrikat/Typ: '___________/___________'

liefern, montieren und betriebsfertig anschließen.
Menge: 1,000 St

**10.3.40 Sammelschienenklemme**
Sammelschienenklemme 50mm2-150mm2, für Sammelschienen 12x5mm, 12x10mm
Typ: RM-H-Z

gewähltes Fabrikat/Typ: '___________/___________'

liefern, montieren und betriebsfertig anschließen.
Menge: 5,000 St

**10.3.50 Kabelanschlusskasten**
Kabelanschlusskasten als Einspeisegehäuse für Zähler und Verteilerschränke IP31/44/54 mit 160 mm oder 205mm Tiefe. Bestehend aus Gehäuse mit Deckel aus Kunststoff, bestückt mit Sammelschienenträger. Kabeleinführung durch herausnehmbare Flanschplatten an jeder Seite, zum Einlegen des Kabels von vorne. Anbaumöglichkeit seitlich oder unten. Deckel plombierbar. Zur Einspeisung bis 95qmm auf Klemmen oder bis 150qmm auf Sammelschienensystem 40mm-12x5/10mm mit 25kA Kurzschlussfestigkeit oder
60mm-12 bis 30x5/10mm mit max. 55kA Kurzschlussfestigkeit. Schutzart IP54, Schutzklasse II schutzisoliert, Bemessungsspannung 230/400V/50Hz.
Höhe installiertes Produkt: 305 mm Farbe: weiß
Typ: RM-H-Z

gewähltes Fabrikat/Typ: '___________/___________'

liefern, montieren und betriebsfertig anschließen.
Menge: 1,000 St

**10.3.60 Kabelanschlusskasten**
Kabelanschlusskasten als Einspeisegehäuse für Zähler und Verteilerschrän ke IP31/44/54 mit 160 mm oder 205mm Tiefe. Bestehend aus Gehäuse mit Deckel aus Kunststoff, bestückt mit Sammelschienenträger . Kabeleinführung durch herausnehmbare Flanschplatten an jeder Seite, zum Einlegen des Kabels von vorne. Anbaumöglichkeit seitlich oder unten. Deckel plombierbar. Zur Einspeisung bis 95qmm auf Klemmen oder bis 150qmm auf Sammelschienensystem 40mm-12x5/10mm mit 25kA Kurzschlussfestigkeit oder
60mm-12 bis 30x5/10mm mit max. 55kA Kurzschlussfestigkeit. Schutzart IP54, Schutzklasse II schutzisoliert, Bemessungsspannung 230/400V/50Hz.
Höhe installiertes Produkt: 305 mm Farbe: weiß
Typ: RM-H-Z

gewähltes Fabrikat/Typ: '___________/___________'

liefern, montieren und betriebsfertig anschließen.
Menge: 1,000 St

**10.3.70 Sammelschiene**
Sammelschienen zum Schrankeinbau.
Sammelschienendicke: 5 mm
Sammelschienenhöhe: 12 mm Länge: 250 mm Ausführung: flach Nennstrom: 250 A Werkstoff: Kupfer
Typ: RM-H-Z

gewähltes Fabrikat/Typ: '___________/___________'

liefern, montieren und betriebsfertig anschließen.
Menge: 10,000 St

**10.3.80 Sammelschienen zum Schrankeinbau**
Sammelschienen zum Schrankeinbau.
SaS-Verb.,40mm,universN,12x10mm,5-pol
Typ: RM-H-Z

gewähltes Fabrikat/Typ: '___________/___________'

liefern, montieren und betriebsfertig anschließen.
Menge: 1,000 St

**10.3.90 Leitungsschutzschalter**
Leitungsschutzschalter 3 polig 25kA B-Charakteristik 6A
Typ: RM-H-Z

gewähltes Fabrikat/Typ: '___________/___________'

liefern, montieren und betriebsfertig anschließen.
Menge: 1,000 St

*Hinweis: HVT*

**10.3.100 Einzelstandverteiler für die Innenraummontage**
Einzelstandverteiler für die Innenraummontage mit VDE-Gutachten nach DIN EN 61439-1/-2/-3 und Maßnorm DIN 43 870, zur Aufputz Montage. Zum Aufbau einer Niederspannungsverteilung bis 630 A,3AC 230/400 V 50 Hz. Schutzart IP41, Schutzklasse I, Luft- und Kriechstrecken nach DIN VDE 0110-1/-2. Bestehend aus Schrank mit Tür aus
pulverbeschichtetem, eingebranntem, profiliertem 1,5 mm dicken Stahlblech. Leitungseinführungen oben und unten vorbereitet für ISO- Flanschplatten 1x pro Feld. Sammelschienendurchführungen als seitliche Vorprägung. Tür aufliegend, mit innen liegenden Scharnieren, Türanschlag
standardmäßig rechts, wechselbar, mit 110 Grad Öffnungswinkel.
Höhe : 1850 mm
Breite : 1300 mm
Tiefe : 275 mm
Schutzart: IP41
Schutzklasse I
Typ: RM-H-V

gewähltes Fabrikat/Typ: '___________/___________'

liefern, montieren und betriebsfertig anschließen.
Menge: 1,000 St

**10.3.110 Verbindungssätze**
Verbindungssätze für Schränke auf Sockelleiste. Höhe: 90 mm Breite : 70 mm
Tiefe : 25 mm
Typ: RM-H-V

gewähltes Fabrikat/Typ: '___________/___________'

liefern, montieren und betriebsfertig anschließen.
Menge: 1,000 St

**10.3.120 Quertraverse**
Quertraverse zum Schrankeinbau.
Typ: RM-H-V

gewähltes Fabrikat/Typ: '___________/___________'

liefern, montieren und betriebsfertig anschließen.
Menge: 1,000 St

**10.3.130 Reihenklemmen**
univers N Reihenklemmen bzw. Modulargerätebaustein mit Hutschiene zum Aufbau einer Niederspannungsverteilung als Schaltgerätekombination bis 1600A, Bemessungsspannung 3AC 690 V /50Hz. VDE Zeichengenehmigung nach DIN EN
61 439 -1 u. - 2 u. -3 (VDE 0660 Teil 600 -1 u. -2 u. -3), Maßnorm: DIN 43 870. RAL : 9010 Anzahl Module: 12
Anzahl der Verteilerreihen: 1
Typ: RM-H-V

gewähltes Fabrikat/Typ: '___________/___________'

liefern, montieren und betriebsfertig anschließen.
Menge: 1,000 St

**10.3.140 Leerbaustein als**
univers N Leerbaustein als Platzreserve zum Aufbau einer Niederspannungsverteilung als Schaltgerätekombination bis 1600A, Bemessungsspannung 3AC690 V /50Hz.
VDE Zeichengenehmigung nach DIN EN 61 439 -1
u.- 2 u. -3 (VDE 0660 Teil 600 -1 u. -2 u. -3),
Maßnorm: DIN 43 870.
Typ: RM-H-V

gewähltes Fabrikat/Typ: '___________/___________'

liefern, montieren und betriebsfertig anschließen.
Menge: 1,000 St

**10.3.150 Reihenklemmen**
univers N Reihenklemmen bzw. Modulargerätebaustein mit Hutschiene zum Aufbau einer Niederspannungsverteilung als Schaltgerätekombination bis1600A, Bemessungsspannung 3AC 690 V /50Hz. RAL : 9010
Anzahl Module: 24 Anzahl der Verteilerreihen: 1
Typ: RM-H-V

gewähltes Fabrikat/Typ: '___________/___________'

liefern, montieren und betriebsfertig anschließen.
Menge: 1,000 St

**10.3.160 univers N Reihenklemmen**
univers N Reihenklemmen
Baustein,universN,300x250mm, 2x12PLE
Typ: RM-H-V

gewähltes Fabrikat/Typ: '___________/___________'

liefern, montieren und betriebsfertig anschließen.
Menge: 4,000 St

**10.3.170 univers N Reihenklemmen**
univers N Reihenklemmen
Baustein,universN,300x500mm, 4x12PLE
Typ: RM-H-V

gewähltes Fabrikat/Typ: '___________/___________'

liefern, montieren und betriebsfertig anschließen.
Menge: 5,000 St

**10.3.180 univers N Reihenklemmen**
univers N Reihenklemmen
Baustein,universN,450x500mm f.Reihenkl.
Typ: RM-H-V

gewähltes Fabrikat/Typ: '___________/___________'

liefern, montieren und betriebsfertig anschließen.
Menge: 2,000 St

**10.3.190 univers N Reihenklemmen**
univers N Reihenklemmen
Baustein,universN,450x500mm,  3x24PLE
Typ: RM-H-V

gewähltes Fabrikat/Typ: '___________/___________'

liefern, montieren und betriebsfertig anschließen.
Menge: 1,000 St

**10.3.200 univers N Reihenklemmen**
univers N Reihenklemmen
Baustein,universN,450x750mm,  9x12PLE
Typ: RM-H-V

gewähltes Fabrikat/Typ: '___________/___________'

liefern, montieren und betriebsfertig anschließen.
Menge: 1,000 St

**10.3.210 univers N Sammelschienenbaustein**
univers N Sammelschienenbaustein mit Sammelschienenträger Baustein,universN,300x250mm,für NH000/00
Typ: RM-H-V

gewähltes Fabrikat/Typ: '___________/___________'

liefern, montieren und betriebsfertig anschließen.
Menge: 1,000 St

**10.3.220 univers N Sammelschienenbaustein**
univers N Sammelschienenbaustein
Baustein,universN,300x250mm,für PE/N-SaS
Typ: RM-H-V

gewähltes Fabrikat/Typ: '___________/___________'

liefern, montieren und betriebsfertig anschließen.
Menge: 1,000 St

**10.3.230 univers N Sammelschienenbaustein**
univers N Sammelschienenbaustein
Baustein,universN,300x500mm, für D-Sich.
Typ: RM-H-V

gewähltes Fabrikat/Typ: '___________/___________'

liefern, montieren und betriebsfertig anschließen.
Menge: 1,000 St

**10.3.240 Leistungs-Lasttrennschalter**
univers N Leistungs-Lasttrennschalter
Baustein,universN,300x250mm,Lastsch.160A
Typ: RM-H-V

gewähltes Fabrikat/Typ: '___________/___________'

liefern, montieren und betriebsfertig anschließen.
Menge: 1,000 St

**10.3.250 Tragschienen**
Tragschienen aus profiliertem und verzinktem Stahlblech.
Typ: RM-H-V

gewähltes Fabrikat/Typ: '___________/___________'

liefern, montieren und betriebsfertig anschließen.
Menge: 5,000 St

**10.3.260 Sockelleisten zur Montage**
Sockelleisten zur Montage unter den Stand-/Wandschrank.
Sockel,univers,200x1300x275mm,f. FR/FS
Typ: RM-H-V

gewähltes Fabrikat/Typ: '___________/___________'

liefern, montieren und betriebsfertig anschließen.
Menge: 1,000 St

**10.3.270 Abdeckstreifen**
Abdeckstreifen für Verteilerfeld.
Typ: RM-H-V

gewähltes Fabrikat/Typ: '___________/___________'

liefern, montieren und betriebsfertig anschließen.
Menge: 15,000 St

**10.3.280 Sammelschienen zum Schrankeinbau**
Sammelschienen zum Schrankeinbau. Sammelschienendicke: 5 mm, Sammelschienenhöhe: 12 mm, Länge: 250 mm Ausführung: flach Nennstrom: 250
Werkstoff: Kupfer
Typ: RM-H-V

gewähltes Fabrikat/Typ: '___________/___________'

liefern, montieren und betriebsfertig anschließen.
Menge: 3,000 St

**10.3.290 Energiezähler 3ph,direkt 80A**
Energiezähler zur 4-Quadrantenmessung mit folgenden Genauigkeitsklassen:
Wirkenergie Class B nach EN 50470-3, Wirkleistung Class 1 nach IEC 62053-21, Wirkleistung Class 1 nach IEC 61557-12 und Blindleistung Class 2 nach IEC 62053-23.  Zur Messung von Energiebezug- und Energielieferung in allen Netzsystemen geeignet. 2 Tarifzählungen über 230 V AC oder Mbus ansteuerbar. Digitales Display mit Beleuchtung zur
Anzeige von bezogener und gelieferter Wirk- (kWh) und Blindenergie (kvarh) für alle Tarife. Zusätzlich werden je Außenleiter dieEchtzeitmesswerte für Wirkleistung (kW), Blindleistung (kvar),Scheinleistung (kVA), Spannung (V),
Strom (A), Leistungsfaktor, Frequenz (Hz) und Tarif in einer Auflösung bis zu 9 Stellen inklusive zwei
Nachkommastellen angezeigt.
Anzahl Module: 4,  Polanzahl: 4, Betriebstemperatur:
-25 bis 55 °C  Leistungsaufnahme: 2 VA
Max. Strom (I max) des Messkreises: 80 A
Zertifiziert: MID (Measuring Instruments Directive) Präzisionsklasse: B Schutzart: IP20
Montageart: DIN Hutschiene (REG)
Typ: RM-H-V

gewähltes Fabrikat/Typ: '___________/___________'

liefern, montieren und betriebsfertig anschließen.
Menge: 3,000 St

**10.3.300 Sammelschiene**
Sammelschienen zum Schrankeinbau. Sammelschienendicke: 5 mm, Sammelschienenhöhe: 12 mm Länge: 500 mm Ausführung: flach Nennstrom: 250
Werkstoff: Kupfer
Typ: RM-H-V

gewähltes Fabrikat/Typ: '___________/___________'

liefern, montieren und betriebsfertig anschließen.
Menge: 4,000 St

**10.3.310 Lasttrennschalter 3P 125A Trennungsanz.**
Lasttrennschalter nach DIN VDE 0660 Teil 107 und IEC 947-3 zur EIN/AUS-Schaltung in Anlagen. Aufgebaut in modularer Bauform zum Aufschnappen auf DIN-C-Hutprofilschiene oder zum Aufbau auf Montageplatte.
Länge: 120 mm,
Gesamtverlustleistung unter Nennstrom: 5,4 W Isolationsspannung: 800 V
Stoßspannungsfestigkeit: 8000 V
Typ: RM-H-V

gewähltes Fabrikat/Typ: '___________/___________'

liefern, montieren und betriebsfertig anschließen.
Menge: 1,000 St

**10.3.320 Fehlerstrom-Leitungsschutzschalter**
Fehlerstrom-Leitungsschutzschalter mit QuickConnect Klemme nach DIN EN 60898-1, VDE 0641-11, am Abgang bis 20 A und am Zugang bis 63 A.
Berührungsschutz DIN VDE 0106 Teil 100, blaue Test-Taste und Fehlerstromanzeige.
Bemessungsbetriebsspannung Ue: 240 V
Nennstrom: 16 A
Auslösercharakteristik: B
Ausschaltvermögen Icn AC nach IEC 60898-1: 6 kA
Frequenz: 50 Hz
Empfindlichkeit: 30 mA
Typ: RM-H-V

gewähltes Fabrikat/Typ: '___________/___________'

liefern, montieren und betriebsfertig anschließen.
Menge: 18,000 St

**10.3.330 AFDD Brandschutzschalter**
AFDD Brandschutzschalter nach DIN VDE 0665-10/ EN62606, kombiniert mit Leitungsschutzschalter 1P+N, mit elektronischer Differenzstrom-Messung (300 mA) zur Erhöhung des Brandschutzes in nicht mit RCD geschützen
Stromkreise, mit QuickConnect Klemme nach DIN EN 60898-1, VDE 0641-11.
Berührungsschutz nach IP2x DIN VDE 0106 Teil 100, blaue Test-Taste und AFD-Ausgelöstanzeige.  Mit VDE Zeichen.
Bemessungsbetriebsspannung Ue: 230 V
Nennstrom: 16 A
Auslösercharakteristik: B
Ausschaltvermögen Icn AC nach IEC 60898-1: 6 kA
Anzahl Module: 2
Typ: RM-H-V

gewähltes Fabrikat/Typ: '___________/___________'

liefern, montieren und betriebsfertig anschließen.
Menge: 26,000 St

**10.3.340 Fehlerstrom-Schutzschalter**
Fehlerstrom-Schutzschalter nach EN 61008-1, DIN EN 61008-2-1 und VDE 0664 Teil 10 + 11. QuickConnect Klemme nach DIN EN 60898-1, VDE 0641- 11 am Zugang bis 63 A, Berührungsschutz IP2x nach DIN VDE 0106 Teil 100,
blaue Test-Taste und Fehlerstromanzeige. Mit VDE Zeichen.  Nennstrom: 25 A
Empfindlichkeit: 30 mA
Polanzahl: 2 P
Anschlussart: QuickConnect Anzahl Module: 2 Betriebstemperatur: -25 bis 40 °C
Typ: RM-H-V

gewähltes Fabrikat/Typ: '___________/___________'

liefern, montieren und betriebsfertig anschließen.
Menge: 8,000 St

**10.3.350 Fehlerstrom-Schutzschalter**
Fehlerstrom-Schutzschalter nach EN 61008-1, DIN EN 61008-2-1 und VDE 0664 Teil 10 + 11. QuickConnect Klemme nach DIN EN 60898-1, VDE 0641- 11 am Zugang bis 63 A, Berührungsschutz IP2x nach DIN VDE 0106 Teil 100,
blaue Test-Taste und Fehlerstromanzeige. Mit VDE Zeichen.  Nennstrom: 40 A
Empfindlichkeit: 30 mA
Polanzahl: 4 P
Anschlussart: QuickConnect
Anzahl Module: 4
Betriebstemperatur: -25 bis 40 °C
Typ: RM-H-V

gewähltes Fabrikat/Typ: '___________/___________'

liefern, montieren und betriebsfertig anschließen.
Menge: 9,000 St

**10.3.360 Lasttrennschalter D02 3x63A+N**
Lasttrennschalter D02 63A 4polig
Typ: RM-H-V

gewähltes Fabrikat/Typ: '___________/___________'

liefern, montieren und betriebsfertig anschließen.
Menge: 10,000 St

**10.3.370 Anschlussmodul**
Anschlussmodul 54mm leer für Sammelschiene 60mm
Typ: RM-H-V

gewähltes Fabrikat/Typ: '___________/___________'

liefern, montieren und betriebsfertig anschließen.
Menge: 1,000 St

**10.3.380 NH00-Sicherungslasttrennschalter**
NH00-Sicherungslasttrennschalter für Sammelschienenmontage Abstand 60mm
Nach DIN VDE 0660/107 und IEC 947-3 geeignet für NH-Sicherungseinsätze nach DIN 43620/1. Bestehend aus 3-poligem Schalterunterteil und plombierbarem Griffeinsatz, Berührungsschutz am Griff, mit verschiebbarem Klarsichtfenster zur Spannungsprüfung, allpolig schaltend, zur Montage auf CU-Sammelschiene Abstand 60mm, Abgang oben bzw. unten, ohne zusätzliche Blende.
Länge: 150 mm
Strombelastbarkeit bei AC22 in Kategorie B: 160 A Drehmoment: 4,5Nm Nennstrom: 160 A
Nennstrom für Sicherungseinsätze:
6/10/16/20/25/32/35/40/50/63/80/100/125/160 A
Anschlussquerschnitt bei starrem Leiter: 6 - 95mm2 Sicherungsgröße: NH00
Klemmenart bei den Eingängen: Sammelschienen 60 mm Klemmenart der Ausgänge: Käfigklemmen Polart: 3 P Stoßspannungsfestigkeit: 8000 V
Typ: RM-H-V

gewähltes Fabrikat/Typ: '___________/___________'

liefern, montieren und betriebsfertig anschließen.
Menge: 1,000 St

**10.3.390 Leitungsschutzschalter**
Leitungsschutzschalter mit QuickConnect - Klemme nach DIN EN 60898-1 (VDE 0641 Teil 11):2003-12; EN 60898-1:2003; EN 60898-1, pr A1:2003, amAbgang bis 16A und am Zugang für die Verschienung bis 63A.Berührungsschutz nach IP2x DIN VDE 0106 Teil 100 mit VDE Zeichen. LS mit
zeitverzögertem thermischen Auslöser für Überlastschutz und
elektromagnetischem Auslöser für Kurzschlussschutz. Nennstrom: 16 A
Auslösercharakteristik: B
Ausschaltvermögen Icn AC nach IEC 60898-1: 6 kA
Polanzahl: 1 P
Frequenz: 50/60 Hz
Anschlussart: QuickConnect
Typ: RM-H-V

gewähltes Fabrikat/Typ: '___________/___________'

liefern, montieren und betriebsfertig anschließen.
Menge: 4,000 St

**10.3.400 Leitungsschutzschalter**
Leitungsschutzschalter mit QuickConnect - Klemme nach DIN EN 60898-1 (VDE 0641 Teil 11):2003-12; EN 60898-1:2003; EN 60898-1, pr A1:2003, am Abgang bis 16A und am Zugang für die Verschienung bis 63A.Berührungsschutz nach IP2x DIN VDE 0106 Teil 100 mit VDE Zeichen. LS mit zeitverzögertem thermischen Auslöser für Überlastschutz und
elektromagnetischem Auslöser für Kurzschlussschutz. Nennstrom: 16 A
Auslösercharakteristik: B
Ausschaltvermögen Icn AC nach IEC 60898-1: 6 kA
Polanzahl: 3 P
Frequenz: 50/60 Hz
Anschlussart: QuickConnect
Typ: RM-H-V

gewähltes Fabrikat/Typ: '___________/___________'

liefern, montieren und betriebsfertig anschließen.
Menge: 7,000 St

**10.3.410 LS-Schalter 3polig 6kA C-16A 3M QC**
Leitungsschutzschalter mit QuickConnect - Klemme nach DIN EN 60898-1 (VDE 0641 Teil 11):2003-12; EN 60898-1:2003; EN 60898-1, pr A1:2003, amAbgang bis 16A und am Zugang für die Verschienung bis 63A.Berührungsschutz nach IP2x DIN VDE 0106 Teil 100 mit VDE Zeichen. LS mit zeitverzögertem thermischen Auslöser für Überlastschutz und
elektromagnetischem Auslöser für Kurzschlussschutz.
Nennstrom: 16 A
Auslösercharakteristik: C
Ausschaltvermögen Icn AC nach IEC 60898-1: 6 kA
Polanzahl: 3 P
Frequenz: 50/60 Hz
Anschlussart: QuickConnect
Typ: RM-H-V

gewähltes Fabrikat/Typ: '___________/___________'

liefern, montieren und betriebsfertig anschließen.
Menge: 1,000 St

**10.3.420 LS-Schalter 1polig**
Leitungsschutzschalter mit QuickConnect - Klemme nach DIN EN 60898-1 (VDE 0641 Teil 11):2003-12; EN 60898-1:2003; EN 60898-1, pr A1:2003, amAbgang bis 16A und am Zugang für die Verschienung bis 63A. Berührungsschutz nach IP2x DIN VDE 0106 Teil 100 mit VDE Zeichen. LS mit zeitverzögertem thermischen Auslöser für Überlastschutz und
elektromagnetischem Auslöser für Kurzschlussschutz. Nennstrom: 16 A
Auslösercharakteristik: C
Ausschaltvermögen Icn AC nach IEC 60898-1: 6 kA
Polanzahl: 1 P
Frequenz: 50/60 Hz
Anschlussart: QuickConnect
Typ: RM-H-V

gewähltes Fabrikat/Typ: '___________/___________'

liefern, montieren und betriebsfertig anschließen.
Menge: 3,000 St

**10.3.430 Überspannungsableiter**
Überspannungsableiter der Anforderungsklasse C. Diese Ableiter dienen der Spannungsbegrenzung auf <= 1,5 KV und können den Ableitern der Klasse B nachgeschaltet werden. Beim Nachschalten dieser Ableiter muss eine
Leitungslänge > 10m eingehalten werden oder Entkopplungsinduktivitäten eingebaut werden. Max. Ableitvermögen (Imax) oder Blitzstoßstrom (Iimp): 40 kA Schutzpegel Up: 1,5 kV
Netzform: TN-S
Anzahl Module: 4
Bemessungsbetriebsspannung Ue: 230/400 V Anforderungsklasse IEC61643-1/VDE0675-6: 2/ C/ T2
Nennableitstrom (In): 20 kA
Meldeleuchte: Defektanzeige
Polanzahl: 4 P
Betriebstemperatur: -40 bis 60 °C
Typ: RM-H-V

gewähltes Fabrikat/Typ: '___________/___________'

liefern, montieren und betriebsfertig anschließen.
Menge: 1,000 St

**10.3.440 Gruppenschalter**
Gruppenschalter (Mittelstellung) nach EN 60669-1/669-2-4 mit VDE Zeichen, Berührungsschutz IP2x nach BGV A3,
Nennstrom: 16 A
Isolationsspannung: 440 V
Betriebstemperatur: -20 bis 50 °C
Anschlussquerschnitt bei flexiblem Leiter: 1,5 - 10mm2
Anschlussquerschnitt bei starrem Leiter: 1,5 - 16mm2
Typ: RM-H-V

gewähltes Fabrikat/Typ: '___________/___________'

liefern, montieren und betriebsfertig anschließen.
Menge: 1,000 St

**10.3.450 Dämmerungsschalter**
Dämmerungsschalter mit Schaltuhr misst über eine Photozelle die Beleuchtungsstärke und schaltet in Abhängigkeit vom gemessenen und eingestellten Wert einen Stromkreis ein oder aus. Die Schaltfunktion kann durch die integrierte Uhr gesperrt oder freigegeben werden. Mit Aufbaufühler.
Betriebsspannung: 230 V~ +10%/-15%
Frequenz: 50/60 Hz
16 A Leistungsaufnahme (Betrieb): 1,5 VA 230 V
Glühlampen: 2000 W 230 V
Halogenlampen: 1000 W
Leuchtstofflampen unkompensiert: 1000 W
Leuchtstofflampen parallelkompensiert: 200 W Leuchtstofflampen duo-Schaltung: 1000 W
Messbereich Helligkeit: 5 … 2000 lx
Einschaltverzögerung: 15 s
Ausschaltverzögerung: 60 s
Gangreserve: ˜ 200 h Betriebstemperatur: -10 … 50 °C Leiterquerschnitt (flexibel): 0,5 … 4
mm2 Leiterquerschnitt (starr): 0,5 … 4 mm2 Breite Reiheneinbaugerät (REG): 5 TE
Typ: RM-H-V

gewähltes Fabrikat/Typ: '___________/___________'

liefern, montieren und betriebsfertig anschließen.
Menge: 1,000 St

**10.3.460 Wochenschaltuhr**
Wochenschaltuhr digital 2-Kanal zur zeitabhängigen Steuerung von Betriebsmitteln. Mit Programmierschlüssel zur einfachen Realisierung vonAusnahmeprogrammen.
Automatische Sommer-/Winterzeitumstellung. Betriebsspannung: 230 V~
Frequenz: 50 Hz
Kontaktbelastbarkeit: 16A 250V AC1
Leistungsaufnahme: 6 VA
Funktionskanäle: 2
Kontaktanzahl: 2
kürzeste Schaltzeit: 1 min
Anzahl Schaltzeiten für Ein/Aus: 56
Reiheneinbaugerät (REG): 2 TE
Typ: RM-H-V

gewähltes Fabrikat/Typ: '___________/___________'

liefern, montieren und betriebsfertig anschließen.
Menge: 1,000 St

**10.3.470 Phasenschiene 3P**
Phasenschiene für passende Modulargeräte. Anschlussart: Schraubtechnik /
Typ: RM-H-V

gewähltes Fabrikat/Typ: '___________/___________'

liefern, montieren und betriebsfertig anschließen.
Menge: 1,000 St

**10.3.480 Phasenschiene**
Phasenschiene für passende Modulargeräte. Nennstrom: 63 A Polanzahl: 3 P
Typ: RM-H-V

gewähltes Fabrikat/Typ: '___________/___________'

liefern, montieren und betriebsfertig anschließen.
Menge: 4,000 St

**10.3.490 Phasenschiene 3P Gabel 10mm² 63A**
Phasenschiene für passende Modulargeräte.
Typ: RM-H-V

gewähltes Fabrikat/Typ: '___________/___________'

liefern, montieren und betriebsfertig anschließen.
Menge: 1,000 St

**10.3.500 Phasenschiene 3P+N Gabel 16mm² 80A**
Phasenschiene für passende Modulargeräte. Nennstrom: 80 A Polanzahl: 4 P
Typ: RM-H-V

gewähltes Fabrikat/Typ: '___________/___________'

liefern, montieren und betriebsfertig anschließen.
Menge: 1,000 St.

*Hinweis: UV*

**10.3.510 Feldverteiler AP**
Feldverteiler AP zertifiziert nach DIN EN 61 439-1/-3, Maßnorm nach DIN 43 870. Zum Einbau für Geräte bis 125 A, Luft- und Kriechstrecken nach VDE 0110/1-2. Bestehend aus Schrank mit Tür aus pulverbeschichtetem und eingebranntem Stahlblech.  Komplettschrank mit Einbausatz bestückt mit profilierten Tragschienen, oberste zwei Reihen
mit 15 mm hohen Hutschienen für Reihenklemmen in 150 mm Abstand und geschlossener Abdeckung, untere Reihen für 7,5 mm hohen Hutschienen in 150 mm Mittenabstand und passenden Berührungsschutzabdeckungen.
Leitungseinführungen oben/unten durch herausnehmbare flexiblen Kunststoffflanschplatten, zusätzlich austauschbar. Tür mit innenliegenden justierbaren Scharnieren und einem Öffnungswinkel von 110°. Türen rechts und links anschlagbar, werkzeugloser wechselbar Türanschlag. Türverschluss mit Dreipunkt-Stangenverschluss und plombierbaren Klappgriff. Höhe : 1100 mm
Breite: 800 mm
Tiefe : 161 mm
Schutzart: IP44
Schutzklasse: Schutzklasse II
RAL : 9010
Anzahl Türen: 2
Anzahl der Schlösser: 1
Anzahl der Verteilerreihen: 15
Material des Gehäuses: Stahl
Typ: RM-H-V1

gewähltes Fabrikat/Typ: '___________/___________'

liefern, montieren und betriebsfertig anschließen.
Menge: 1,000 St

**10.3.520 Lasttrennschalter 3P 63A**
Lasttrennschalter für die Montage auf Hutschiene oder Montageplatte
Gesamtverlustleistung unter Nennstrom: 7,2 W Isolationsspannung: 800 V
Stoßspannungsfestigkeit: 8000 V
Typ: RM-H-V1

gewähltes Fabrikat/Typ: '___________/___________'

liefern, montieren und betriebsfertig anschließen.
Menge: 1,000 St

**10.3.530 Fehlerstrom-Leitungsschutzschalter**
Fehlerstrom-Leitungsschutzschalter mit QuickConnect Klemme nach DIN EN 60898-1, VDE 0641-11, am Abgang bis 20 A und am Zugang bis 63 A.Berührungsschutz DIN VDE 0106 Teil 100, blaue Test-Taste undFehlerstromanzeige.
Auslösercharakteristik: B
Ausschaltvermögen Icn AC nach IEC 60898-1: 6 kA
Frequenz: 50 Hz
Empfindlichkeit: 30 mA
Typ: RM-H-V1

gewähltes Fabrikat/Typ: '___________/___________'

liefern, montieren und betriebsfertig anschließen.
Menge: 12,000 St

**10.3.540 AFDD Brandschutzschalter**
AFDD Brandschutzschalter nach DIN VDE 0665-10/ EN62606, kombiniert mit Leitungsschutzschalter 1P+N, mit elektronischer Differenzstrom-Messung (300 mA) zur Erhöhung des Brandschutzes in nicht mit RCD geschützen Stromkreise, mit QuickConnect Klemme nach DIN EN 60898-1, VDE 0641-11.
Berührungsschutz nach IP2x DIN VDE 0106 Teil 100, blaue Test-Taste und AFD-Ausgelöstanzeige.
Bemessungsbetriebsspannung Ue: 230 V
Nennstrom: 16 A
Auslösercharakteristik: B
Ausschaltvermögen Icn AC nach IEC 60898-1: 6 kA
Anzahl Module: 2
Typ: RM-H-V1

gewähltes Fabrikat/Typ: '___________/___________'

liefern, montieren und betriebsfertig anschließen.
Menge: 2,000 St

**10.3.550 Fehlerstrom-Schutzschalter**
Fehlerstrom-Schutzschalter nach EN 61008-1, DIN EN 61008-2-1 und VDE 0664 Teil 10 + 11. QuickConnect Klemme nach DIN EN 60898-1, VDE 0641- 11 am Zugang bis 63 A, Berührungsschutz IP2x nach DIN VDE 0106 Teil 100,
blaue Test-Taste und Fehlerstromanzeige.
Nennstrom: 25 A
Empfindlichkeit: 30 mA
Polanzahl: 2 P
Betriebstemperatur: -25 bis 40 °C
Typ: RM-H-V1

gewähltes Fabrikat/Typ: '___________/___________'

liefern, montieren und betriebsfertig anschließen.
Menge: 2,000 St

**10.3.560 Fehlerstrom-Schutzschalter**
Fehlerstrom-Schutzschalter nach EN 61008-1, DIN EN 61008-2-1 und VDE 0664 Teil 10 + 11. QuickConnect Klemme nach DIN EN 60898-1, VDE 0641- 11 amZugang bis 63 A, Berührungsschutz IP2x nach DIN VDE 0106 Teil 100,
blaue Test-Taste und Fehlerstromanzeige.
Nennstrom: 40 A
Empfindlichkeit: 30 mA
Polanzahl: 4 P
Betriebstemperatur: -25 bis 40 °C
Typ: RM-H-V1

gewähltes Fabrikat/Typ: '___________/___________'

liefern, montieren und betriebsfertig anschließen.
Menge: 2,000 St

**10.3.570 Lasttrennschalter D02, 3polig 63A**
D0-Sicherungslasttrennschalter dreipolig schaltbar für D02 Sicherungen,für Hutschienenmontage.  Abschließbar
mit Vorhängeschloss und plombierbar.
Nennstrom für Sicherungseinsätze: 20/25/32/35/40/50/63 A
Schutzart: IP20
Nennstrom: 63 A
Montageart: DIN-Schiene
Polanzahl: 3 P
Bemessungsbetriebsspannung Ue: 400 V
Isolationsspannung: 800 V
Stoßspannungsfestigkeit: 6000 V
Anschlussquerschnitt bei starrem Leiter: 1,5 - 35mm2
Typ: RM-H-V1

gewähltes Fabrikat/Typ: '___________/___________'

liefern, montieren und betriebsfertig anschließen.
Menge: 3,000 St

**10.3.580 Leitungsschutzschalter**
Leitungsschutzschalter mit QuickConnect - Klemme nach DIN EN 60898-1 (VDE 0641 Teil 11):2003-12; EN 60898-1:2003; EN 60898-1, pr A1:2003, am Abgang bis 16A und am Zugang für die Verschienung bis 63A.
Berührungsschutz nach IP2x DIN VDE 0106 Teil 100 mit VDE Zeichen. LS mit zeitverzögertem thermischen Auslöser für Überlastschutz und elektromagnetischem Auslöser für Kurzschlussschutz.
Nennstrom: 16 A
Auslösercharakteristik: B
Ausschaltvermögen Icn AC nach IEC 60898-1: 6 kA
Polanzahl: 1 P
Frequenz: 50/60 Hz
Typ: RM-H-V1

gewähltes Fabrikat/Typ: '___________/___________'

liefern, montieren und betriebsfertig anschließen.
Menge: 6,000 St

**10.3.590 Leitungsschutzschalter**
Leitungsschutzschalter mit QuickConnect - Klemme nach DIN EN 60898-1 (VDE 0641 Teil 11):2003-12; EN 60898-1:2003; EN 60898-1, pr A1:2003, am Abgang bis 16A und am Zugang für die Verschienung bis 63A.
Berührungsschutz nach IP2x DIN VDE 0106 Teil 100 mit VDE Zeichen.
Nennstrom: 16 A
Auslösercharakteristik: B
Ausschaltvermögen Icn AC nach IEC 60898-1: 6 kA
Polanzahl: 3 P
Frequenz: 50/60 Hz
Typ: RM-H-V1

gewähltes Fabrikat/Typ: '___________/___________'

liefern, montieren und betriebsfertig anschließen.
Menge: 3,000 St

**10.3.600 Überspannungsableiter 4P 40kA Typ2 TNS A**
Überspannungsableiter der Anforderungsklasse C. Diese Ableiter dienen der Spannungsbegrenzung auf <= 1,5 KV und können den Ableitern der KlasseB nachgeschaltet werden. Beim Nachschalten dieser Ableiter muss eine
Leitungslänge > 10m eingehalten werden oder Entkopplungsinduktivitäten eingebaut werden.
Max. Ableitvermögen (Imax) oder Blitzstoßstrom (Iimp): 40 kA Schutzpegel Up: 1,5 kV
Netzform: TN-S
Anzahl Module: 4
Bemessungsbetriebsspannung Ue: 230/400 V Anforderungsklasse IEC61643-1/VDE0675-6: 2/ C/ T2
Nennableitstrom (In): 20 kA
Meldeleuchte: Defektanzeige
Polanzahl: 4 P
Betriebstemperatur: -40 bis 60 °C
Typ: RM-H-V1

gewähltes Fabrikat/Typ: '___________/___________'

liefern, montieren und betriebsfertig anschließen.
Menge: 1,000 St

**10.3.610 Dämmerungsschalter**
Dämmerungsschalter mit Schaltuhr misst über eine Photozelle die Beleuchtungsstärke und schaltet in Abhängigkeit vom gemessenen und eingestellten Wert einen Stromkreis ein oder aus. Die Schaltfunktion kann durch die
integrierte Uhr gesperrt oder freigegeben werden. Mit Aufbaufühler.
Betriebsspannung: 230 V~ +10%/-15%
Frequenz: 50/60 Hz
Schaltstrom: AC1 16 A
Leistungsaufnahme (Betrieb): 1,5 VA 230 V
Glühlampen: 2000 W 230 V
Messbereich Helligkeit: 5 … 2000 lx
Einschaltverzögerung: 15 s
Ausschaltverzögerung: 60 s Gangreserve: ˜ 200 h Betriebstemperatur: -10 … 50 °C
Reiheneinbaugerät(REG): 3 TE
Typ: RM-H-V1

gewähltes Fabrikat/Typ: '___________/___________'

liefern, montieren und betriebsfertig anschließen.
Menge: 1,000 St

**10.3.620 Phasenschiene 3P Gabel 10mm² 63A 12M**
Phasenschiene für passende Modulargeräte. Nennstrom: 63 A Polanzahl: 3 P
Typ: RM-H-V1

gewähltes Fabrikat/Typ: '___________/___________'

liefern, montieren und betriebsfertig anschließen.
Menge: 2,000 St

**10.3.630 Phasenschiene 3P Gabel 10mm² 63A 6M**
Phasenschiene für passende Modulargeräte.
Typ: RM-H-V1

gewähltes Fabrikat/Typ: '___________/___________'

liefern, montieren und betriebsfertig anschließen.
Menge: 1,000 St

**10.3.640 Phasenschiene 3P+N Gabel 16mm² 80A 57M**
Phasenschiene für passende Modulargeräte. Nennstrom: 80 A Polanzahl: 4 P
Typ: RM-H-V1

gewähltes Fabrikat/Typ: '___________/___________'

liefern, montieren und betriebsfertig anschließen.
Menge: 1,000 St

*Hinweis: UV Büro*

**10.3.650 Installationskleinverteiler**
Installationskleinverteiler VU603WWH unter Putz aus Kunststoff, geprüftnach DINVDE 60670-24 und DIN 43 871. Bemessungsspannung 400 V / 50 Hz. Schutzart IP30, Bestehend aus Kunststoff-Mauerkasten mit serienmäßigem Leitungsabfang und ausbrechbaren Leitungseinführungsschieber mit Schnappbefestigung sowie integrierter Wasserwaage, incl. verzinkten Stahlblech-Befestigungslaschen. Blendrahmen aus Stahlblech, pulverbeschichtet und eingebrannt. 15 mm Putzausgleich möglich. Lüftungstür mit nicht transparenter Kunststoffplatte zur besseren Ausbreitung des WLAN-Signals .
Lüftungsschlitze unten und oben in der Kunststoffplatte,  Schutzart IP30, weiß RAL9010, frontbündig mit innenliegenden, handbedienbaren Scharnieren. Türverschluss
mit frontbündiger Griffmulde und selbsttätig zurückklappendem Griff. Türanschlag rechts oder links ohne Blendrahmendemontage. 3-reihiger Geräteträger aus verzinktem Stahlblech. 3-reihige Geräteabdeckung aus Kunststoff für 36 (42) Module mit 46 mm Geräteschlitz, Schnellverschlussbefestigung mit 90°-Drehung an dem Leitungseinführungsschieber und an der Abschottung, an beiden Seiten serienmäßig plombierbar. Fingersichere PE/N-Klemme mit Stecktechnik in montagefreundlicher Schnapptechnik. Zur sicheren Trennung zwischen Multimediateil und Stromkreisverteilung ist eine Absch
ottung montiert, die gleichzeitig auch die Aufnahme für bis zu zwei Steckdosen ermöglicht.Montageraum mit vormontierter/n Montageplatte/n aus verzinktem Stahlblech mit 3,2mm regelmäßiger Lochung nach DIN 24041.
Höhe installiertes Produkt: 880 mm
Breite installiertes Produkt: 348 mm
Tiefe installiertes Produkt: 94,5 mm
RAL Farbnummer: 9010
Schutzart: IP30
Schutzklasse: Schutzklasse II
Anzahl Hutschienen: 3

inkl.

- 1 St. Ausschalter 63 A im Kompaktgehäuse nach
  DIN VDE0632  mit VDE Zeichen, Berührungsschutz nach
  DIN VDE0106/100.
  Nennstrom: 63 A Bemessungsbetriebsspannung Ue: 400 V;
  Polanzahl: 3 P

- 1 St. ÜberspannungsableiterderAnforderungsklasseC.,
  SPN415

-  2 St. Fehlerstrom-Schutzschalter (FI) nach EN 61008-1,
  DIN EN 61008-2-1; VDE 0664 Teil 10 + 11,
  Berührungsschutz IP2x nach DIN VDE 0106 Teil 100.
  mit VDE Zeichen.
  Bemessungsbetriebsspannung Ue: 230/400 V
  Nennstrom: 40 A
  Empfindlichkeit: 30 mA
  Polanzahl: 4 P
  Isolationsspannung: 900 V
  Anzahl Module: 4
  Betriebstemperatur: -25 bis 40 °C

- 1 St.LS-Schalter 3 polig 6kA B-16A 3M QC

- 6 St.LS-Schalter 1polig 6kA B-16A 1M QC

- 2 St.LS-Schalter 1polig 6kA B-10A 1M QC

- 2 St.Berührungsschutzabdeckung

- 2 St.Phasenschiene 3P Gabel 10mm2 63A

Typ: RM-H-VB

gewähltes Fabrikat/Typ: '___________/___________'

komplett liefern, montieren und betriebsfertig anschließen.
Menge: 1,000 St

#### Abschnitt 10.4 Titel 4 Installationsmaterial

*Hinweis: Hinweis*
Hinweis

Für die Installationsgeräte u.P.  gilt
prinzipiell:
- Einheitliches Fabrikat für alle ausgeschriebenen Typen
- Farbe: polarweiß samt  (wenn nicht anders
  beschrieben)
- Installationsgeräte erhalten bei
  einzelnen Geräten einen quadratischen
  Abdeckrahmen und bei zusammenliegenden
  Geräten einen Mehrfachabdeckrahmen
  (ausgenommen davon sind Mehrfachanordnungen
  mit Installationsgeräten der Schwachstrom-
  Spannungsebene).
- Abdeckrahmen gehören ganz oder anteilig zum
  betreffenden Gerät, einschließlich evtl.
  erforderlicher Zentralplatten.
- Die Befestigung von Schaltern, Steckdosen usw. in
  den Gerätedosen soll grundsätzlich nur mit
  Schrauben erfolgen.
- Anschließen der Leitungen ist im Preis enthalten.
- Die Beschriftung der Installationsgeräte in den
  werkseitigen Vorkehrungen (Schriftfelder)
  gehört zum Leistungsumfang im angebotenen Einheitspreis und wird nicht zusätzlich vergütet.
-Schalterdosen bzw. Hohlwanddosen sind
 anteilig zu kalkulieren und werden nicht gesondert
 vergütet

Fabrikat der Planung: Berker Q3 ; Farbe: polarweiß samt
  mit Schriftfeld

**10.4.10 Aus/Wechselschalter-Einsatz**
Aus-/Wechsel Wippschalter 10AX 250V~

Inkl. annteilig Schalter-/Hohlwanddose und
Wippen/Rahmen für Schalter/Taster
Wippschalter-Einsatz, Aus/Wechselschalter
beleuchtbar mit Glimm-und Glüh aggregat mit N-Klemme
für Beleuchtung und Kontrollschaltung, mit
Steckklemmen. Mit Glimmaggregat im Sinne der
Arbeitsstättenverordnung beleuchtbar.
Nennspannung: 250 V AC
Schaltstrom: 10 AX
Einbautiefe: 31 mm
Verbindungsklemmen: nach VDE 0632-1
Farbe: polarweiß samt
Typ: RM-B-Q

gewähltes Fabrikat/Typ: '___________/___________'

liefern, montieren und betriebsfertig anschließen.
Menge: 21,000 St

**10.4.20 Serienschalter-Einsatz, 1-polig, 10 AX, AC 250 V, Steckklemmen**
Serienschalter-Einsatz, 1-polig, 10 AX,
AC 250 V, Steckklemmen
10 AX, AC 250 V
inkl. Doppelwippen u. Rahmen für Schalter/Taster
und anteilig Schalter-/Hohwanddose
Farbe: polarweiß samt
Typ: RM-B-Q

gewähltes Fabrikat/Typ: '___________/___________'

liefern, montieren und betriebsfertig anschließen.
Menge: 12,000 St

**10.4.30 Doppelwechselschalter-Einsatz, 1-polig, 10 AX, AC 250 V, Steckklemmen**
Doppelwechselschalter-Einsatz, 1-polig,
10 AX, AC 250 V, Steckklemmen
10 AX, AC 250 V
inkl. Wippen u. Rahmen für Schalter/Taster
und Shalter-/Hohlwanddosen
Farbe: polarweiß samt
Typ: RM-B-Q

gewähltes Fabrikat/Typ: '___________/___________'

liefern, montieren und betriebsfertig anschließen.
Menge: 2,000 St

**10.4.40 Aus-Kontrollschalter-Einsatz, 2-polig, 10 AX, AC 250 V, Steckklemmen**
Aus-Kontrollschalter-Einsatz, 2-polig,
10 AX, AC 250 V, Steckklemmen
10 AX, AC 250 V

inkl. Wippen u. Rahmen für Schalter/Taster
und Shalter-/Hohlwanddosen
Farbe: polarweiß samt
Typ: RM-B-Q

gewähltes Fabrikat/Typ: '___________/___________'

liefern, montieren und betriebsfertig anschließen.
Menge: 4,000 St

**10.4.50 UP Wipptaster 1-polig 10A/250V**
UP Wipptaster 1-polig 10A/250V

Wipptaster, Schließer, beleuchtbar mit Glimm-und
Glühaggregat mit N-Klem me. Für Beleuchtung und
Kontrollschaltung, mit Steckklemmen. Mit
Glimmaggregat im Sinne der Arbeitsstättenverordnung
beleuchtbar.Mit Neutralsymbol
Nennspannung: 250 V AC
Taststrom: 10 A
Kontaktabstand: > 3 mm
Verbindungsklemmen: nach VDE 0632-1
inkl. Wippen u. Rahmen für Schalter/Taster
und Shalter-/Hohlwanddosen
Farbe: polarweiß samt
Typ: RM-B-Q

gewähltes Fabrikat/Typ: '___________/___________'

liefern, montieren und betriebsfertig anschließen.
Menge: 48,000 St

**10.4.60 Profil-Halbzylinder Zubehör**
Profil-Halbzylinder. Für Schlüsselschalter. Für Schlüsseltaster.  mit 5-Stiftzuhaltungen nach DIN 18252, mit 3 Schlüssel, mit ungleichen Schließungen.
Technische Ausführung: mit ungleichen Schließungen
Länge: 40 mm

gewähltes Fabrikat/Typ: '___________/___________'

liefern, montieren und betriebsfertig anschließen.
Menge: 1,000 Stk

**10.4.70 Herdanschlussdose Up**
Herdanschlussdose flache Ausführung, mit
Schraubklemmen mit 5-poliger Doppelklemme (rastbar),
für Schraub- und Spreizbefestigung in 60er und 70er
Dose.
Leiterquerschnitt (massiv): max. 2,5 mm2
Abmessungen (L x B x H): 86 x 86 x 12 mm

gewähltes Fabrikat/Typ: '___________/___________'

liefern, montieren und betriebsfertig anschließen.
Menge: 1,000 St

**10.4.80 Antennen-Steckdose 3Loch SAT TV FM**
Antennen-Steckdose 3Loch SAT TV FM

Antennen-Steckdose mit Steckklemmen für
Gemeinschafts-/DVB-T und Breitba ndkabelanlagen,
SAT-Einzel- und Verteileranlagen, digitale und analoge
Übertragung, terrestrischen Empfang, in Sternstruktur
oder entkoppelten Stichleitungen, HDTV geeignet,
fernspeisbar über F-Buchse,gleichspannungsdurchlässig.
Betriebstemperatur: -25 … 55 °C
Breitbandtechnologie: 5 … 2400 MHz
Wellenwiderstand: 75 ?
Für Koaxialkabel: 75 ?
Abschirmung: nach EN 50083-2, Class A
inkl. Zentralstück und Schalter-/Hohlwanddosen
Farbe: polarweiß samt
Typ: RM-B-Q

gewähltes Fabrikat/Typ: '___________/___________'

liefern, montieren und betriebsfertig anschließen.
Menge: 19,000 St

**10.4.90 Präsenzmelder**
Präsenzmelder für die Deckenmontage im Innenbereich.
Lichtfühler mit einstellbarer Helligkeitsschwelle.
Funktionen:
-Schalten von einem Ausgang.
-Externe Ansteuerung über einen PL-Eingang (Sensor-Modul auf
Zentralstellen-Einsatz (Slave),Nebenstelle Plus).
-Schalten-Helligkeitsabhängige Treppenlichtfunktion
Nennspannung: AC 220/230 V, 50/60 Hz
Nennstrom: max. 10 AX, cos Phi =0,6
Ausgänge: 1x Schließer
Erfassungswinkel: 360 Grad
Reichweite: Radius von max. 7 m
Empfindlichkeit: stufenlos einstellbar
Helligkeitsschwelle: stufenlos
einstellbar von ca. 10 bis ca. 1000 Lux
Nachlaufzeit: Kanal 1: stufenlos
einstellbar von ca. 10 s bis ca. 30 min
Farbe: polarweiß
inkl. Aufputzgehäuse, polarweiß

Fabrikat:____________

  Typ:____________

liefern, montieren und betriebsfertig anschließen
Menge: 24,000 St

**10.4.100 Bewegungsmelder**
Bewegungsmelder 1,1m Q.3
mit Memory-Funktion zur Anwesenheitssimulation, mit
Tastensperre, Party-Funktion zum Einschalten für 2
Stunden, Teach-Funktion für die Ansprechhelligkeit
über Taste, LED-Aufsatz-/Einsatz-Kompatiblitäts-
Anzeige, mit Betriebs- und Status-LED rot/grün/orange,
mit Taste für Ein/Aus/Automatik, ?-Prozessor
gesteuerte Arbeitsweise, mit Demontageschutz.
Unterputz-Installation, Flächen-/Designprogramm.
Nennmontagehöhe: 1,1 m
Nachlaufzeit: ? 180 s
Ansprechhelligkeit, einstellbar: ? 5 … 1000 lx,
Tagbetrieb
Werkstoff: Thermoplast
Rahmen und Schalter-/Hohlwanddosen
Farbe: polarweiß samt
Typ: RM-B-Q

gewähltes Fabrikat/Typ: '___________/___________'

liefern, montieren und betriebsfertig anschließen.
Menge: 8,000 St

**10.4.110 Schutzkontakt-Steckdose UP**
Schutzkontaktsteckdose
Steckdose  Q.3 polarweiß samt
einschl. Zentralplatte und anteiliger
Abdeckrahmen, sowie Einbaudose.
Einsatz als Zweifach- /Kombination mit
Schalter als auch 3-fach
Ausführung: Unter-Putz, IP20
Typ: RM-B-Q

gewähltes Fabrikat/Typ: '___________/___________'

liefern, montieren und betriebsfertig anschließen.
Menge: 254,000 St

**10.4.120 Steckdosen-Einsatz mit Klappdeckel**
Steckdosen-Einsatz mit Klappdeckel AP/UP, mit Steckklemmen, mit zufallendem Klappdeckel, manuell einrastbar, um den Schutzgrad IP55 zu erreichen, Verbindungsklemmen nach VDE 0620-1, Bauart DIN 49440. Einsätze erreichen nur bei Montage mit einem Gehäuse AP oder Rahmen für UP-Montage den Schutzgrad IP55. Material: Kunststoff, Thermoplast, schlagfest.
Nennspannung: 250 V AC
Nennstrom: 16 A
Typ: RM-B-Q

gewähltes Fabrikat/Typ: '___________/___________'

liefern, montieren und betriebsfertig anschließen.
Menge: 9,000 Stk

**10.4.130 Steckdose**
Steckdose mit Schutzkontaktstift, Klappdeckel und Schloss, ungleiche Schließungen, 2-polig + Erde, Ersatzschlüssel und andere Schließungen (max. 24) auf Anfrage.
Nennspannung: 250 V AC
Frequenz: 50/60 Hz
Nennstrom: 16 A
Verbindungsklemmen: nach IEC 60884-1
Werkstoff: Thermoplast
Typ: RM-B-Q

gewähltes Fabrikat/Typ: '___________/___________'

liefern, montieren und betriebsfertig anschließen.
Menge: 2,000 St

**10.4.140 CEE Steckdose 5-polig Up 16 A mit Klappdeckel**
Unterputz CEE Steckdose mit Schraubklemmen und UP-Dose.
Nennspannung: 400 V AC
Frequenz: 50/60 Hz
Nennstrom: 16 A
5-polig: 3 P + N + PE
Stellung Schutzkontakt: 6 h
Farbe: polarweiß

gewähltes Fabrikat/Typ: '___________/___________'

liefern, montieren und betriebsfertig anschließen.
Menge: 3,000 St

**10.4.150 USB Lade-Std., 2fach, 3.0A, eckig**
USB Lade-Std., 2fach, 3.0A, eckig

USB Ladesteckdose zum Aufladen von Akkus mobiler
Endgeräte.z.B. Mobil-Telefone, PDAs, MP3-Player,
portable Navigationsgeräte, Headsets, Montage in
Gerätedose nach DIN 49073, mit zwei senkrecht
nebeneinander angeordnete USB-Buchsen 2.0 Typ A
zum gleichzeitigen Laden von zwei Endgeräten, in
Mehrfachkombinationen einsetzbar, inkl.
Zentralstück für TAE-Steckdose und Rahmen
kurzschlussfest und überlastsicher.
Eingangsspannung: 230 V AC
Frequenz: 50/60 Hz
Ausgangsspannung: 5 V DC (± 5 %)
Ausgangsstrom je Buchse: max. 3 A
Ausgangsstrom bei Betrieb beider Buchsen: max. 3 A
Farbe: polarweiß samt
Typ: RM-B-Q

gewähltes Fabrikat/Typ: '___________/___________'

liefern, montieren und betriebsfertig anschließen.
Menge: 33,000 St

**10.4.160 Tastdimmer**
Tastdimmer

Relais-Einsatz, niedriger Eigenenergiebedarf, auch als
Tast-Relaisschalter einsetzbar, mit Nebenstelleneingang für Taster (Schließer) mit Einflächenbedienung bzw. Bewegungsmelder Nebenstelle,
Betriebsspannung: 230 V AC
Frequenz: 50/60 Hz
Kontakt-Mindestlast: ? 15 W
230 V LED-Lampen: 440 W
Leistungsaufnahme (Standby): < 0,3 W
dimmbare Energiesparlampen: 440 W
230 V Glüh- und Halogenlampen: 2300 W
dimmbare, konventionelle Trafos: 1500 VA
elektronische Trafos und Bi-Mode Trafos: 1500 W
Leuchtstofflampen unkompensiert: 1100 VA
Leuchtstofflampen parallelkompensiert: 1000 W /130 ?F
Leuchtstofflampen in duo-Schaltung: 1000 W
Leuchtstofflampen mit EVG: 1000 W
Kompaktleuchtstofflampen mit EVG: 22 x 20 W
Anzahl Nebenstellen: unbegrenzt
Betriebstemperatur: -5 … 45 °C
Leitungslänge Nebenstellen: max. 50 m
Last-Leitungslänge: max. 100 m
Schraubklemmen (max.): 2 x 1,5/1 x 2,5 mm2
Einbautiefe der Krallenführung: 32 mm
Typ: RM-B-Q

gewähltes Fabrikat/Typ: '___________/___________'

liefern, montieren und betriebsfertig anschließen.
Menge: 9,000 St

**10.4.170 Jalousie-Wippenschalter**
Jalousie-Wippenschalter

Jalousie-Wippenschalter, 1-polig, mit mechanischer
und elektrischer Verr iegelung als Sperre für
beidseitiges Einschalten, mit Steckklemmen. Hinweise
der Motorenhersteller beachten. Inklusive
Wippen mit Aufdruck Symbol - Pfeil -. Für Jalousie-
Wippenschalter/-taster .
Nennspannung: 250 V AC
Schaltstrom: 10 A
Typ: RM-B-Q

gewähltes Fabrikat/Typ: '___________/___________'

liefern, montieren und betriebsfertig anschließen.
Menge: 8,000 St

**10.4.180 Brandschutzdose HWD 90**
Gerätedose HWD 90
- für Brandschutzwände F30 - F90
- Fräsloch Ø 74 mm, Kombinationsabstand 71 mm
durch einfaches Abtrennen des vorgeprägten Randes

- Dosenhöhe 44 mm
- max. je 2 Leitungseinführungen bis Ø 11,5 mm
- Schutzart IP 3X
- halogenfrei
- auch für Installationsschächte / Installationskanäle
I30 - I90
- DIBt-Zulassung Z-19.21-1788
- nach DIN VDE 0606
- Maße nach DIN 49073
- Geräteschrauben-Abstand 60 mm
- für Plattenstärke 7 - 40 mm
- integrierte Zugentlastung der NYM-Leitungen nach DIN
VDE 0606/DIN 49073, Selbsthemmung der Rohre
inkl. Kennzeichnung

gewähltes Fabrikat/Typ: '___________/___________'

liefern, montieren und betriebsfertig anschließen.
Menge: 10,000 St

**10.4.190 Geräte-Verbindungsdose HWD 68**
Geräte-Verbindungsdose HWD 68
- für Brandschutzwände F30 - F90
- Fräsloch Ø 74 mm, Kombinationsabstand 71 mm
durch einfaches Abtrennen des vorgeprägten Randes
- Dosenhöhe 54,5 mm
- max. je 4 Leitungsführungen bis Ø 11,5 mm oder
einmal Dreiphasen-Wechselstrom bis 5 x 2,5 mm
- Schutzart IP 3X
- halogenfrei
- mit 5 Verbindungsstutzen bei VPE 10 Stück
- auch für Installationsschächte / Installationskanäle
I30 - I90
- DIBt-Zulassung Z-19.21-1788
- nach DIN VDE 0606
- Maße nach DIN 49073
- Geräteschrauben-Abstand 60 mm
- für Plattenstärke 7 - 40 mm
- integrierte Zugentlastung der NYM-Leitungen nach DIN
VDE 0606/DIN 49073, Selbsthemmung der Rohre
inkl. Kennzeichnung

gewähltes Fabrikat/Typ: '___________/___________'

liefern, montieren und betriebsfertig anschließen.
Menge: 10,000 St

**10.4.200 Dosenschott System DS 90 / 74 mm**
Dosenschott System DS 90 / 74 mm
· für Brandschutzwände EI30-EI90
· für Wandeinführung und -durchführung
· Befestigung durch bewährte FX4 Laschenschrauben
· mit integriertem Dichteinsatz
· sorgt für den rauchdichten Raumabschluss
· dauerhafte Haltbarkeit des Baustoffes
inkl. Kennzeichnung

gewähltes Fabrikat/Typ: '___________/___________'

liefern, montieren und betriebsfertig anschließen.
Menge: 10,000 St

**10.4.210 Automatikschalter 360°-Aufsatz**
Der Automatikschalter 360° zur automatischen
Lichtsteuerung z. B. in langen Fluren und
Durchgangsbereichen. Aufbau Decke.
Technische Daten
Handbedienung mit Nebenstelle,Taster oder Schließer
Test-/Kurzzeitbetrieb
Erfassungsfeld bei Montagehöhe: 3 mØ 20 m beim
seitlichen vorbeigehenØ 12 m beim direkten auf das
Gerät zugehen
Nachlaufzeit: 10sec. bis 30 min
Hellibkeit: 2 bis 80 Lux

gewähltes Fabrikat/Typ: '___________/___________'

liefern, montieren und betriebsfertig anschließen.
Menge: 2,000 St

**10.4.220 Versorgungseinheit**
Versorgungseinheit nach DIN EN 50085-1 und DIN
EN 50085-2-2 geeignet für alle Kanalbreiten bis
Nennmaß, mit flexibler Folienschalung, Bodenblech,
Montageschutzdeckel und innenliegender stufenloser
Höhennivellierung, akkustisch entkoppelt,
Nenngröße: 340 mm, Mindestestrichhöhe: 75 mm
Nivellierbereich: 75/125 mm, Werkstoff Seitenwand: Kunststoff
Bodenblech: ja, Zulassungen: EN50085-2-2
inkl.
Montagedeckel für Versorgungseinheit nach DIN EN,
50085-1 und DIN EN 50 085-2-2, als Systemzubehör.
Nenngröße: 340 mm
Breite installiertes Produkt: 360 mm, Länge: 360 mm
Montageöffnung: quadratisch,Bodenpflege: trocken
Werkstoff: Stahlblech,Materialstärke: 4 mm

Edelstahl-Kassette nach DIN EN 50085-1 und DIN EN
50085-2-2, nivellierba r, Gerätebecher stufenweise bis
18 mm absenkbar.
Länge Einbaumaß: 244 mm,Breite Einbaumaß: 244 mm
Anzahl der einbaubaren Geräte: 12
Bodenbelagaussparung: 23 mm,Kassettenhöhe: 28 mm

Nivellierset für Kassettendeckel,
2 x Gerätebecher  für Versorgungseinheiten zum Einbau v on Systemgeräten,
2 x Schutzkontaktsteckdose nach DIN VDE 0620 zum Einbau als Systemkomponente .
Ausführung: 2 fachNennspannung: 250 V,Farbe: reinweiß
Geräteträger,
2 x Montageplatte zur Aufnahme von Daten-, Audio-,
Video-, Multimedia-Techni k verschiedener Hersteller
für Geräteträger Datentechnik GTVD200 und
GTVD300.
4 x Keystone Anschlusseinheit RJ45, mit geschirmter
Buchse und grossflächige m Schirmanschluss.
Zweiteiliges Modulgehäuse aus Zinkdruckguss, vom
Schirmanschluss getrennte Zugentlastung. Anschluss
und Montage ohne Spezialwerkzeuge. Zur Verwendung
mit Montagerahmen für Keystone Einsätze mit einer
maximalen Modulbreite von 14,7 mm,
Montageplatte Blind
Typ: RM-H-V

gewähltes Fabrikat/Typ: '___________/___________'

liefern, montieren und betriebsfertig anschließen.
Menge: 1,000 St

**10.4.230 Kabelabzweigkasten 100x100 mm**
Kabelabzweigkasten 100x100 mm

komplett inkl. Befestigungsmaterial
liefern und montieren
Menge: 10,000 St

**10.4.240 Gerätefeinschutz ÜSS**
SPD nach EN 61643-11 Typ 3
SPD nach IEC 61643-1 Class III
Ableiter der Anforderungsklasse (nach E DIN VDE 0675-6)
D
Nennspannung ac {UN} 230 V
Höchste Dauerspannung ac {UC} 255 V
Nennableitstoßstrom (8/20) {L-N} {In} 1,5 kA
Nennableitstoßstrom (8/20) {L+N-PE} {In} 3 kA
Kombinierter Stoß {L-N} {UOC} 3 kV
Kombinierter Stoß {L+N-PE} {UOC} 6 kV
Schutzpegel {L-N} {UP} = 1,25 kV
Schutzpegel {L/N-PE} {UP} = 1,5 kV
Ansprechzeit {L-N} {tA} = 25 ns
Ansprechzeit {L/N-PE} {tA} = 100 ns
max. netzseitiger Überstromschutz 16 A gL/gG oder B 16
A
Kurzschlussfestigkeit bei netzseitigem Überstromschutz
mit 16 A gL/gG 6 kAeff
TOV-Spannung {L-N} {UT} 335 V / 5 sec.
TOV-Spannung {L/N-PE} (I) {UT} 400 V / 5 sec.
TOV-Spannung {L/N-PE} (II) {UT} 1200 V + U0 / 200 ms
Anzeige der Abtrennvorrichtung Hupe ein
Betriebstemperaturbereich {TU} (-25...+40) °C
Anschlusslitzen 1 mm2, Länge 120 mm
Gehäusewerkstoff Thermoplast, Farbe rot, UL 94 V-2
Schutzart im eingebauten Zustand IP 20
Einbaumaße 36 x 62 x 19 mm
Typ: RM-D-F

gewähltes Fabrikat/Typ: '___________/___________'

liefern, montieren und betriebsfertig anschließen.
Menge: 15,000 St

**10.4.250 CEE - Steckdose 32 A**
CEE - Steckdose 32 A

32 A, Wandmontage inklusive Befestigungsmaterial

gewähltes Fabrikat/Typ: '___________/___________'

liefern, montieren und betriebsfertig anschließen.
Menge: 1,000 St

**10.4.260 CEE - Steckdose 16 A**
CEE - Steckdose 16 A

16 A, Wandmontage inklusive Befestigungsmaterial

gewähltes Fabrikat/Typ: '___________/___________'

liefern, montieren und betriebsfertig anschließen.
Menge: 1,000 St

#### Abschnitt 10.5 Titel 5 Beleuchtung

**10.5.10 Leselicht**
Leselicht

LED Bettleuchte schwenkbar
LED 2,2W 158lm 3000K 25°
Länge Arm: mind. 170mm / max. 565mm
Farbe nach Wahl des Bauherrn, IP 20
Anschluss: 100-240V AC 50/60Hz Multi-EVG,
schaltbar
Typ: RM-P-L

gewähltes Fabrikat/Typ: '___________/___________'

liefern, montieren und betriebsfertig anschließen.
Menge: 31,000 St

**10.5.20 Aufbauleuchten farbig**
Aufbauleuchten  farbig

Stoffschirmleuchten | Serie: Flatliner Slim
Schutzart: IP 20
Schutzklasse: I
Armatur Metall weiß pulverbeschichtet.
Deckenmontage.
Farbe Mantelfläche Chintz-Stoffschirm: nach Wahl des BH
Standardfarbe Deckel: 66.8003.01 weiß,312281.002.1
D: 317 mm, H: 34 mm
LED ; LF:  840; Leuchtenlichtstrom: 1700 lm
Systemleistung 21 W on/off
inkl. Stoffschirm, Farbe nach Wahl des BH und Abdeckscheibe aus Polycarbonat satiniert
Typ: RM-RZ-F

gewähltes Fabrikat/Typ: '___________/___________'

liefern, montieren und betriebsfertig anschließen.
Menge: 14,000 St

**10.5.30 Spiegelleuchte Bad**
Spiegelleuchte Bad

Spiegelleuchte für Aufbaumontage aus Aluminium-Strangpressprofil pulverbeschichtet
Farbe nach Wahl. Dreiseitiger Lichtaustritt mittels U-förmigen Diffusor aus satiniertem Polycarbonat
Material: Aluprofil
Diffusor Polycarbonat satiné U-förmig
LxBxH: 600x40x73mm
Schutzart: IP20
inkl. EVG
Anschluss: 230V 50/60Hz
Typ: RM-P-Sp

gewähltes Fabrikat/Typ: '___________/___________'

liefern, montieren und betriebsfertig anschließen.
Menge: 20,000 St

**10.5.40 Aufbau - DL**
Aufbau - DL

LED 3000K, 11,5W, 815lm, 36°,quadratisch; Farbe nach Wahl
Abmessung: LxBxH: 72x72x125mm
Schutzart: IP54 / Schutzklasse I
Anschluss: 230V AC; inkl. Konverter
Typ: RM-P-sp

gewähltes Fabrikat/Typ: '___________/___________'

liefern, montieren und betriebsfertig anschließen.
Menge: 16,000 St

**10.5.50 LED-Profilleuchte**
LED-Profilleuchte - Küche
aus Aluminium-Strangpressprofil, Oberfläche pulverbeschichtet Farbe nach Wahl, Feinstruktur matt für Pendelmontage, mit direkter Lichtabgabe. Lichtlenkung mittels Diffusor aus satiniertem Polycarbonat . Inklusive Endkappen, 3-poliger Anschlussklemme . Montage mittels variabel verschiebbaren Seilabhängungen, stufenlos höhenregulierbar mit Schnellspannern (max. 2000mm). Leuchte bestückt mit linearen LED-Platinen aktuellster Generation mit einer Leuchteneffizienz von 68 lm/W, Leuchtenlichtstrom 3172 lm,
47 W, Farbtemperatur 3000 K. Inkl. Konverter, Farbwiedergabeindex (Ra) > 80, Farborttoleranz MacAdam 3, Bemessungslebensdauer lt. EU-Verordnung Nr. 1194/2012 von mindestens 60.000 h, Energieeffizienzklasse (EEI) A. Schutzart IP54, Schutzklasse I.  Abmessungen LxBxH: 2280x70x100 mm, Gewicht: 9,0 kg
Typ: RM-P-pu

gewähltes Fabrikat/Typ: '___________/___________'

liefern, montieren und betriebsfertig anschließen.
Menge: 3,000 St

**10.5.60 LED-Flächenleuchte 310**
LED-Flächenleuchte 310

in flachem, quadratischen Design aus nahtlos verschweißtem Aluminium-Strangpressprofil Oberfläche
pulverbeschichtet in weiß Feinstruktur matt, für die Aufbaumontage mit direkter Lichtabgabe. Lichtlenkung mittels Diffusor aus satiniertem PMMA für eine nahezu homogene Ausleuchtung.
Grundplatte aus Stahlblech zur Aufnahme von LED Platinen und Betriebsgeräte. Elektrischer Anschluss über 3-polige Anschlussklemme. Leuchte bestückt mit LED-Platinen mit einer Leuchteneffizienz von 106 lm/W, Leuchtenlichtstrom von 2236 lm bei 21 W, Farbtemperatur von 3000 K. Inkl. Konverter, Farbwiedergabeindex (Ra) > 80, Farborttoleranz
MacAdam 3, Risikogruppe RG0 nach IEC 62471, Bemessungslebensdauer lt. EU-Verordnung Nr. 1194/2012 von mindestens 60.000 h, Energieeffizienzklasse (EEI) A++. Schutzart IP20, Schutzklasse I.
Abmessungen LxBxH: 310x310x75 mm, Gesamthöhe 89 mm, Schattenfuge von 14 mm, Gewicht: 4,6 kg
Typ: RM-P-li

gewähltes Fabrikat/Typ: '___________/___________'

liefern, montieren und betriebsfertig anschließen.
Menge: 24,000 St

**10.5.70 Aufbauleuchte**
Aufbauleuchte
Schutzart: IP66 IK08
Schutzklasse: I
Spannung: 220 - 240 V /: 50 - 60Hz
Armatur Kunststoff (Polycarbonat).  Betriebsgerät eingebaut. Refraktor Kunststoff (Polycarbonat) opal innenprismatisch.
Sichtfarbe: lichtgrau (RAL 7035)
Montageart: Deckenanbau
Lampe: LED 34W, ohne Sockel 4000K
Schaltungsart Lampe 1: Konstantstrom-Versorgung
L: 1573mm B: 96mm H: 100mm
Sicherheitszeichen: D-Zeichen F-Zeichen
Leuchtenlichtstrom: 4.050 lm
Systemleistung: 34W,
Typ: RM-RZ-P

gewähltes Fabrikat/Typ: '___________/___________'

liefern, montieren und betriebsfertig anschließen.
Menge: 17,000 St

**10.5.80 Deckeneinbau DL**
Deckeneinbau DL

Starrer Deckeneinbaustrahler rund aus Aluminiumdruckguss; Pulverbeschichtete weiße Oberfläche (RAL-Farbcode 9016); matter Reflektor für LED 18W; Durchmesser 160mm; schmaler Montagerand bei einem Deckenausschnitt von 150mm; Gewicht pro Leuchte beträgt ca. 0,850 kg; Lichtfarbe 4000 K bei einem Output von 2500 lm; hohe Farbwiedergabe bei einem Index von CRI 80; min. 80% des Lichtstromes nach 50000h Lebensdauer mit energieeffizienten CITIZEN LED Chips; 5 Jahre Herstellergarantie; präzise Abstrahlcharakteristik mit 60° Abstrahlwinkel; Schutzart des Gehäuses nach DIN EN 60529 (IP44)
Typ: RM-N-T

gewähltes Fabrikat/Typ: '___________/___________'

liefern, montieren und betriebsfertig anschließen.
Menge: 86,000 St

**10.5.90 LED Panel**
LED Panel

LED Einlegepanal 622x622x12 mm
mit direkter Lichtverteilung, IP 44
inkl. Konverter,BAP geeignet
Wattage : 40 W LED
Farbtemperatur : 4000 K, 3400 lm
RA : >80, LD : min 40.000 Std.
Garantie: min. 3 Jahre ab Abnahme
Typ: RM-P-Pa

gewähltes Fabrikat/Typ: '___________/___________'

liefern, montieren und betriebsfertig anschließen.
Menge: 10,000 St

#### Abschnitt 10.6 Titel 6 Datentechnik

**10.6.110 Aufbauleuchte rund**
Aufbauleuchte rund

Seewasserfeste Beschichtung 5CE+
IP55, SKI. IK10. Korrosionsbeständiger Aluminiumguss. PCS
beschichtete Edelstahlschrauben. 5CE Korrosionsschutz.
Silikondichtung. Polycarbonat Abdeckung. Zwei Kabeleinführungen.
Eingebaute elektronische Betriebsgeräte. Eingebaute LED Platine.
diffus streuend, LED 24 W, LF: 3000 K
Lichtstrom: 3930 lm, Bemessungsleistung: 27 W
DM: 350 mm, H: 140 mm, Farbe: nach Wahl des BH
Schutzart: IP55, Schlagfestigkeit: IK10
Lebensdauer > 80.000Std., Vorschaltgerät >50.000 Std.
Typ: RM-We-A

gewähltes Fabrikat/Typ: '___________/___________'

liefern, montieren und betriebsfertig anschließen.
Menge: 17,000 St

*Hinweis: Hinweis*
Hinweis

Alle nachfolgenden Positionen
gelten inkl. liefern und montieren
inkl. allem Kleinmaterial inkl.
dem Auflegen der Leitungen

**10.6.10 19"-Serverschrank 21 HE**
19"-Serverschrank 21 HE, komplett, Sichttür / Volltür
montiert, als Wandgehäuse
inkl. Erdundschiene,Rangierpanel,Geräteboden
und Profilschienen
Material: Stahlblech, verzinkt.Sichtscheibe:
  Einscheiben-Sicherheitsglas
Farbe:
- Schrankkörper: lichtgrau - RAL 7035.
Abmessungen: HxBxT 1025x700x700mm

gewähltes Fabrikat: '..................................'

Typ: '..........................................................'

liefern, montieren und betriebsfertig anschließen.
Menge: 1,000 St

**10.6.20 Serverschrank 10"**
10" Wandverteiler aus einer geschweißten Stahlkonstruktion.

- abschließbare Vordertür verglast.
- Kabeleintrittsöffnungen 2 x in der Rückwand, 1 x Dach und 1 x Boden.
- zwei vertikale 10-Montageschienen
- 2 x Türschlüssel
- passive Entlüftung.
- Erdungssystem
- maximale Belastung des Verteilers  20 kg

Nutzhöhe innen: 6 HE
Aussenbreite: 310 mm
Aussenhöhe: 6 HE ~ 337 mm
Aussentiefe: 260 mm
Einbautiefe innen: 220 mm
Schutzgrad: IP30
2 x vertikale Montageschienen vorne mit Lochraster für Käfigmuttern
Erdung: Verteilerrahmen und alle abnehmbaren Teilen sind miteinander verbunden. Haupterdungspunkt im Boden mit M8 Gewinde
Inkl. Montagematerial für die Wandbefestigung
Abschließbare Glastür aus 5 mm Sicherheitsglas, 180° Türöffnungswinkel
Kabeldurchführung im Boden und Dach mit ausbrechbaren Abdeckungen
Rückwand herausnehmbar
Einfache Wandmontage
Farbe: lichtgrau (RAL 7035), pulverbeschichtet
Zentraler Erdungspunkt
inkl.
1 x 10"-Patchpanel von LogiLink - 12-Ports - Cat. 6a - geschirmt - 1 HE - lichtgrau
1 x 10"-Fachboden - 150 mm Tiefe - lichtgrau, zur Ablage des Gigabit-Netzwerk Switches
1 x 10"-Steckdosenleiste
1 x D-LINK 8-Port Layer2 EasySmart Gigabit Switch

gewähltes Fabrikat: '..................................'

Typ: '..........................................................'

liefern, montieren und betriebsfertig anschließen.
Menge: 2,000 St

**10.6.30 19", 1HE Modulträger**
19", 1HE Modulträger
24 Steckplätze, modular
Erdschiene zum Potentialausgleich
am Modulträger montiert, Modulträger mit integrierten, farbig kodierbaren Staubschutzklappen und integrierter Kabelabfangung,modulweise Beschriftung mittels Beschriftungseinlagen,
Anzahl der Steckplätze: 24
Beschaltung: Norm
Erdung: Erdungsbolzen M6x10 mit Mutter und Zahnscheiben
Einbaumaß: 1 HE

gewähltes Fabrikat: '..................................'

Typ: '..........................................................'

liefern, montieren und betriebsfertig anschließen.
Menge: 6,000 St

**10.6.40 19", 1HE Kategorie 6A Patchfeld, 24 Steckplätze, mit 24 modularen**
19", 1HE Kategorie 6A Patchfeld,
24 Steckplätze, mit 24 modularen
voneinander unabhängigen vollgeschirmten
Modulen mit Metallgehäusen aus Zinkdruckguss,
Oberflächen vernickelt, mit einzelgeschirmten
RJ45- Buchsen, Modulgehäuse aus nur zwei
Teilen bestehend, Kategorie 6A geprüfte
Ausführung für Datenübertragungsraten bis
10 GBit bis 500 MHz, nach IEEE 802.3an,
alle Module sind mittels Erdschiene
verbunden, großflächiger Schirmanschluss
mit federnder Schirmanschlussschelle,
unverlierbar, vom Schirmanschluss
getrennte Zugentlastung, Potentialausgleich
mittels Federkontakt zur Applikation,
zusätzlicher Anschluss für Potentialausgleich
mit Flachstecker 2,8 mm, zum Anschluss von
Kategorie 6A und 7 Kabeln, Einhaltung der
Kategorie 6 12C-de-embedded nach ISO/IEC
11801:2002, EN 50173-1:2002 von einem
akkreditierten Prüflabor zertifiziert,
Einhaltung des 4-Connector Channel-Link Klasse EA /
500 MHz auf allen Paarbelegungen nach
TIA/EIA 568B.2-10 (Draft 7.0) und ISO/IEC
11801 Amendment 1 JTC 1/SC N 1255
Einhaltung der Permanent-Link Klasse
E / 250 MHz auf allen Paarbelegungen
nach ISO/IEC 11801:2002, EN 50173-1:2002
Einhaltung der EN 55022
Klasse B (Abstrahlung) und EN 50082-1
(Störfestigkeit) für 10 Base T, Token-Ring
FDDI (TP-DDI), 100 Base T, ATM 155 MBit/s,
Gigabit-Ethernet, 10 Gigabit- Ethernet
Patchfeld aufgedruckter Beschriftung
von 1 bis 24, Zugentlastung der
Installationskabel am Patchfeld mittels
Kabelbinder, Metall und Kunststoffteile
recyclingfähig, RoHS-konform,
Nachweis des Herstellers ist beizufügen.
Buchsen: RJ45, vollgeschirmt (ohne
Staubschutzklappen)
Anzahl der Buchsen: 24
Anschluss: 8-polig, Schirm als
großflächige Klemmverbindung
Anschlusstechnik: IDC Schneidklemme
Beschaltung: Norm
Aderndurchmesser: ca. 0,4 - 0,63 mm
Erdung: Erdungsbolzen M6x10 mit Mutter
und Zahnscheiben
Einbaumaß:  1HE

gewähltes Fabrikat: '..................................'

Typ: '..........................................................'

liefern, montieren und betriebsfertig anschließen.
Menge: 3,000 St

**10.6.50 Kat.6A-Modul zum Einbau in Modulträger**
Kat.6A-Modul zum Einbau in Modulträger
Kat.6A-Modul zum Einbau in Datentechnikträger
Universelle Anschlusseinheit Datentechnik
Kategorie 6A, 500 MHz Link geprüfte Ausführung
für Datenübertragungsraten bis 10 GBit nach IEEE 802.3a
aus Zinkdruckguss, Oberflächen veredelt,
mit einzelgeschirmter RJ45-Buchse,
Modulgehäuse aus  zwei Teilen bestehend,
großflächiger Schirmanschluss mit federnder,
unverlierbarer Schirmanschlussschelle,
vom Schirmanschluss getrennte Zugentlastung,
zum Anschluss von Kategorie 6A, 7 und 7A Kabeln.
Einhaltung der Kategorie 6A re-embedded Komponentenprüfung bis 500 MHz nach ISO/IEC 11801 Ed.2.2:2011-06, DIN EN50173-1:2011-09,
TIA/EIA-568-C.2 (2009-08) und IEC 60603-7-51 Ed.1 (12/2008)
zertifiziert von einem akkreditierten Prüflabor.
Einhaltung 4-Connector-Channel-Link Klasse E[A] / 500 MHz
auf allen Paarbelegungen nach ISO/IEC 11801 Ed.2.2:2011-06 und TIA/EIA 568B.2-10 und Einhaltung der 2- und 3-Connector Permanent Link Klasse E[A] / 500 MHz auf allen Paarbelegungen nach ISO/IEC 11801 Ed.2.2:2011-06
10 Gigabit Ethernet nach IEEE 802.3an, Power over Ethernet (PoE) geeignet nach IEEE 802.3 af (PoE) bzw. IEEE 802.3 at (PoE+) und UPoE, Potentialausgleich mittels Federkontakt zur
Applikation, zusätzlicher Anschluss für Potentialausgleich mit Flachstecker 2,8 mm, Metall und Kunststoffteile recyclingfähig
Buchse: RJ45, vollgeschirmt
Anzahl der Buchsen: 1
Anschluss: 8-polig, Schirm als großflächige
Klemmverbindung
Anschlusstechnik: IDC Schneidklemme
Beschaltung: Norm
Aderndurchmesser: 0,4 - 0,63 mm

gewähltes Fabrikat: '..................................'

Typ: '..........................................................'

liefern, montieren und betriebsfertig anschließen.
Menge: 40,000 St

**10.6.60 Patchkabel 1m**
Verbindungskabel WE8G-S/WE8G S/STP 600-37
beidseitig bestückt mit Stewart-Stecker Typ 37.
Steckergehäuse in Kabelfarbe, angespritzt, mit
eingegossener Zugentlastung. Dadurch wird die runde
Kabelkontur des flexiblen Kabelmaterials für gute
ReturnLoss- und NEXT-Werte beibehalten. Kabelkonstruktion 4x2xAWG27/7 S/STP. Belegung 1:1.
Flexibles Kabel spezifiziert für bis zu 600 MHz.

Material: Kabelmantel halogenfrei und flammwidrig
Farbe: grau (RAL 7032)
Länge: 1,0m

gewähltes Fabrikat: '..................................'

Typ: '..........................................................'

liefern, montieren und betriebsfertig anschließen.
Menge: 20,000 St

**10.6.70 Patchkabel 2m**
Verbindungskabel WE8G-S/WE8G S/STP 600-37 -
grau - 2,0m
beidseitig bestückt mit Stewart-Stecker Typ 37.
Steckergehäuse in Kabelfarbe, angespritzt, mit eingegossener Zugentlastung. Dadurch wird die runde Kabelkontur des flexiblen Kabelmaterials für gute
ReturnLoss-
und NEXT-Werte beibehalten. Kabelkonstruktion
4x2xAWG27/7 S/STP. Belegung 1:1. Flexibles Kabel
spezifiziert für bis zu 600 MHz.

Material: Kabelmantel halogenfrei und flammwirdrig.
Farbe: grau - RAL 7032.
Länge: 2,0 m.

gewähltes Fabrikat: '..................................'

Typ: '..........................................................'

liefern, montieren und betriebsfertig anschließen.
Menge: 10,000 St

**10.6.80 Cat. Messungen**
Alle symmetrischen Datenkabel sind nach Verlegung und
Beschaltung zu messen bis 250 MHz (Kat. 6)
gem. EN 50173 mit Ausdruck der Messprotokolle,
Gemessen wird vom Patchfeld zur Anschlußdose und
zurück. Die Längenmessung ist Grundlage des Aufmaßes.

Fabrikat/Typ des Meßmittels:
Menge: 70,000 St

**10.6.90 Beschriftung der Datendose**
Beschriftung der Datendosen entsprechend
Absprache mit dem Nutzer durchführen.
Beschriftung erfolgt je Port.
Menge: 70,000 St

**10.6.100 Beschriftung der Patchfelder**
Beschriftung eines kompletten Patchfeldes
entsprechend Abstimmung mit dem Nutzer
durchführen.
Menge: 15,000 St

**10.6.110 UAE-Einsatz 8/8 Kat 6A**
UAE-Einsatz 8/8 Kat 6A

Universal-Datenanschlussdose 2xRJ45, BR-K
Kategorie 6A, 500 MHz Link geprüfte Ausführung
für Datenübertragungsraten bis 10 GBit nach IEEE802.3an aus Zinkdruckguss, Oberflächen veredelt,
mit einzelgeschirmter RJ45-Buchsen,
Modulgehäuse aus zwei Teilen bestehend,
großflächiger Schirmanschluss mit federnder,
unverlierbarer Schirmanschlussschelle,
vom Schirmanschluss getrennte Zugentlastung,
zum Anschluss von Kategorie 6A, 7 und 7A Kabeln.
Einhaltung der Kategorie 6A re-embedded Komponentenprüfung bis 500 MHz nach ISO/IEC 11801 Ed.2.2:2011-06, DIN EN50173-1:2011-09,
TIA/EIA-568-C.2 (2009-08) und IEC 60603-7-51 Ed.1 (12/2008) zertifiziert von einem akkreditierten Prüflabor.
PVP zertifiziert (kontinuierliche Qualitätskontrolle)
Einhaltung des 4-Connector-Channel-Link
KlasseE[A]/500 MHz auf allen Paarbelegungen
nach ISO/IEC 11801 Ed.2.2:2011-06 und TIA/EIA 568B.2-10 und Einhaltung der 2- und 3-Connector Permanent Link Klasse E[A] / 500 MHz
auf allen Paarbelegungen nach ISO/IEC 11801 Ed.2.2:2011-06 10 Gigabit Ethernet nach IEEE 802.3an, Power over Ethernet (PoE) geeignet nach IEEE 802.3 af (PoE) bzw. IEEE 802.3 at (PoE+) und UPoE,
Potentialausgleich mittels Federkontakt zur Applikation,
zusätzlicher Anschluss für Potentialausgleich mit
Flachstecker 2,8 mm,
mit Abdeckungen entspr. Schalterprogramm
mit Beschriftungsfeld.
2 x RJ45-Buchse geschirmt, 2x8polig,
Schirm als großflächige Klemmverbindung,
Anschlusstechnik IDC Schneidklemmtechnik,
Aderndurchmesser 0,4 - 0,63 mm
Montagetechnik im BR-Kanal
Steckrichtung 45° geneigt,
einschl. Abzweig-/Hohlwanddose, liefern, montieren, beschalten und beschriften nach Vorgabe inkl. Beschriftung und Abdeckung mit Beschriftungsfeld
gemäß Schalterprogramm

gewähltes Fabrikat: '..................................'

Typ: '..........................................................'
Menge: 32,000 St

**10.6.120 LWL Kabel9/125 Single Mode 48 Fasern**
LWL Kabel9/125 Single Mode 48 Fasern
inkl. Spleissarbeiten, Dämpfungsmessung inkl. Messprotokoll
und Reflexionsmessung inkl. Erstellung des Messprotokolls

komplett liefern und verlegen inkl. Rohr
Menge: 70,000 m

**10.6.130 Datenkabel Cat.7 duplex**
CAT7 Netzwerkkabelkabel Duplex, 2x4x2xAWG23
1000 MHz S-FTP orange liefern und verlegen
Typ: S/FTP  Cat. 7 a, für den Einsatz gemäß:
IEEE 802.3: 10 Base-T, 100 Base-T,
1000 Base-T, 10 GBASE-T
IEEE 802.5: 16 MB, ISDN, TPDDI, ADD
geltende Normen:
EN 50173-1, ISO/IEC 11801, IEC 61156-5
Flammwidrigkeit: LSHF-FR (FRNC-C) nach
IEC 60754-2, IEC 61034, IEC 60332-1,
IEC 60332-3-24
Kabelaufbau:
- Leiter: Cu- Draht, blank, AWG 23
- Isolierung: Foam- Skin Polyethylen
- Verseilung: 2 Adern zum Paar
- Paarabschirmung: Aluminium beschichtete
  Kunststoff- Verbundfolie
- Verseilung zur Seele: 4 Paare (PIMF)
  zur Seele
- Gesamtabschirmung: Cu- Geflecht
- Schutzmantel: FRNC-C
Elektrische Eigenschaften:
- Schleifenwiderstand: < 133 Ohm/km
- Isolationswiderstand (500V): 5000 MOhm*km
- Wellenwiderstand (100 - 600 MHz): 100 Ohm
- Brandlast: < 590 MJ/km
einschl. Kennzeichnung je Ende,
Das Feuerverhalten entspricht den  Anforderungen
der IEC 60332-3 und VDE 0472 Teil 804 Prüfart C.

inkl. Schutzrohr.

gewähltes Fabrikat: '..................................'

Typ: '..........................................................'

liefern, montieren und betriebsfertig anschließen.
Menge: 1600,000 m

**10.6.140 LWL Wandverteiler**
LWL Wandverteiler
inkl. Spleißarbeiten

gewähltes Fabrikat/Typ: '___________/___________'

komplett liefern und montieren
Menge: 1,000 St

**10.6.150 Dokumentation**
Messung
Meßprotokollen

Für die Messung und Dokumentation der Datenanschlüsse
ist folgendes unbedingt zu beachten:

Es sind Klasse E Channel-Link-Messungen bis 250 MHz nach ISO/IEC 11801 Entwurf 2 Ausgabe Februar 2000 durchzuführen.

Es sind mindestens zwei Messungen pro Anschuss durchzuführen: 1. Messung mit einem 8-poligen geschirmten Messeinsatz; 2. Messung mit dem geplanten Einsatz also entweder einem einfachem  oder einem doppelten Einsatz.

Alle Messungen  sind in Protokollen mit der jeweiligen Dosenbezeichnung und der Kennzeichnung, ob die Messung an der rechten oder der linken Buchse bzw., mit dem Messeinsatz stattgefunden hat, festzuhalten. Die Messungen haben vor Inbetriebnahme der Anlage stattzufinden.
Menge: 1,000 St

#### Abschnitt 10.7 Titel 7 Blitzschutz

**10.7.10 Ringerder nach DIN EN 62561-2**
Runddrähte nach DIN EN 62561-2 (VDE 0185 Teil 202),
für den Einsatz bei Blitzschutz- und Erdungsanlagen.
Durchmesser Ø Leiter: 10 mm
Querschnitt: 78 mm2
Werkstoff: NIRO (V4A)
Werkstoff-Nr.: 1.4571 / 1.4404
ASTM / AISI:: 316Ti / 316L
Normenbezug: DIN EN 62561-2
liefern und montieren.
Typ: RD 10 V4A R80M

gewähltes Fabrikat: '..................................'

Typ: '..........................................................'

liefern, montieren und betriebsfertig anschließen.
Menge: 180,000 m

**10.7.20 Ringerder, Kreuzstück**
Kreuzstücke, für ober- und unterirdische Verbindungen
zum Verbinden von Leitern, in Kreuz- und T-Anordnung
Werkstoff Klemme: NIRO (V4A)
Klemmbereich Rd / Rd: 8-10 / 8-10 mm
Klemmbereich Rd / Fl: 8-10 / 30 mm
Klemmbereich Fl / Fl: 30 / 30 mm
Werkstoff-Nr.: 1.4571 / 1.4404 / 1.4401
ASTM / AISI:: 316Ti / 316L / 316
Zwischenplatte: ja
Normenbezug: DIN EN 62561-1
liefern und montieren.
Typ: KS 8.10 8.10 FL30 ZP V4A

gewähltes Fabrikat: '..................................'

Typ: '..........................................................'

liefern, montieren und betriebsfertig anschließen.
Menge: 10,000 St

**10.7.30 Ringerder, Anschlussklemme**
Anschlussklemmen, mit Gewindebolzen
zum Anschließen von Rd- und Fl-Leitungen an
Erdungsfestpunkten mit Gewinde M10/12
Auch für die Montage auf der Rückseite des
Erdungsfestpunktes
Werkstoff Klemme: NIRO (V4A)
Klemmbereich Rd / Fl: 8-10 / 30 mm
Werkstoff-Nr.: 1.4571 / 1.4404 / 1.4401
Normenbezug: DIN EN 62561-1
liefern und montieren.
Typ: AK ZS 8.10 FL30 GBM10X60 V4A

gewähltes Fabrikat: '..................................'

Typ: '..........................................................'

liefern, montieren und betriebsfertig anschließen.
Menge: 15,000 St

**10.7.40 Ringerder, Korrosionsschutzbinde**
Korrosionsschutzbinden zur Umhüllung
von ober- und unterirdischen Verbindungen
zur Verwendung im Erdreich nach DIN 30672,
in Rollen 10 m lang
UV-stabilisiert
Länge: 10 m
Bandbreite: 50 mm
Werkstoff: Petrolat
liefern und montieren.
Typ: KSB 50 L10M

gewähltes Fabrikat: '..................................'

Typ: '..........................................................'

liefern, montieren und betriebsfertig anschließen.
Menge: 15,000 St

**10.7.50 Fundamenterder nach DIN EN 62561-2**
Runddrähte nach DIN EN 62561-2 (VDE 0185 Teil 202),
für den Einsatz bei Blitzschutz- oder Erdungsanlagen.
Durchmesser Ø Leiter: 10 mm
Querschnitt: 78 mm2
Werkstoff: St/tZn
Normenbezug: DIN EN 62561-2
liefern und montieren.
Typ: RD 10 STTZN R81M

gewähltes Fabrikat: '..................................'

Typ: '..........................................................'

liefern, montieren und betriebsfertig anschließen.
Menge: 60,000 m

**10.7.60 Fundamenterder, Druckbügelklemme**
Druckbügelklemme zum Verbinden von Rund- und
Flachleitern im Betonfundament oder von Betonstahl-
Matten und Bewehrungen mit Rund- und Flachleitern
für T-, Kreuz- und Parallelverbindungen
Werkstoff: St/blank
Klemmbereich Rd / Rd: (+/II) 6-20 / 6-10 mm
Klemmbereich Rd / Fl: (+/II) 6-20 / 30 x 3-4 mm
Klemmbereich Fl / Fl: (+/II) 30 x 3-4 / 30 x 3-4 mm
Normenbezug: DIN EN 62561-1
liefern und montieren.
Typ: VK DB 6.20 6.10 FL30 BSB STBL

gewähltes Fabrikat: '..................................'

Typ: '..........................................................'

liefern, montieren und betriebsfertig anschließen.
Menge: 120,000 St

**10.7.70 Fundamenterder, Erdungsfestpunkte**
Erdungsfestpunkte als korrosionsfreien Anschluss
z.B. der Ableitung an die Bewehrung von Gebäuden
oder an die Erdungsanlage für den
Schutzpotentialausgleich und/oder den
Funktionspotentialausgleich
Typ M mit verpresster Anschlussachse und zusätzlicher
Wassersperre gegen das weitere Eindringen von Wasser
entlang der Achse in die Wand
(geprüft mit Druckluft 5 bar nach
FprEN 62561-5 (Stand 06 2008))
Anschlussgewinde: M10 / M12
Werkstoff Platte: NIRO (V4A)
Werkstoff-Nr.: 1.4571 / 1.4404 / 1.4401
ASTM / AISI:: 316Ti / 316L / 316
Werkstoff Achse: St/tZn
Kurzschlussstrom (50 Hz): 3,7 kA
Werkstoff Wassersperre: PVC
Normenbezug: DIN EN 62561-1
liefern und montieren.
Typ: EFPM M10 12 V4A WS L245 VP STTZN

gewähltes Fabrikat: '..................................'

Typ: '..........................................................'

liefern, montieren und betriebsfertig anschließen.
Menge: 4,000 St

**10.7.80 Fundamenterder, Kreuzstück**
Kreuzstücke, für ober- und unterirdische
Verbindungen zum Verbinden von Leitern,
in Kreuz- und T-Anordnung
Werkstoff Klemme: St/tZn
Klemmbereich Rd / Rd: 8-10 / 8-10 mm
Klemmbereich Rd / Fl: 8-10 / 30 mm
Klemmbereich Fl / Fl: 30 / 30 mm
Zwischenplatte: ja
Normenbezug: DIN EN 62561-1
liefern und montieren.
Typ: KS 8.10 8.10 FL30 ZP STTZN

gewähltes Fabrikat: '..................................'

Typ: '..........................................................'

liefern, montieren und betriebsfertig anschließen.
Menge: 8,000 St

**10.7.90 Fundamenterder, MV-Klemmen**
MV-Klemmen Mehrzweck-Verbindungsklemme
zur universellen Verwendung
als Kreuz-, T- und Parallelklemme für Rundleiter
Blitzstromtragfähig geprüft nach EN 62561-1
mit Sechskantschraube, Federscheibe und
Gewinde im Unterteil
Werkstoff Klemme: St/tZn
Klemmbereich Rd: 8-10 mm
Materialstärke: 2,5 mm
Normenbezug: DIN EN 62561-1
liefern und montieren.
Typ: MVK 8.10 SKM10X30 FSC STTZN

gewähltes Fabrikat: '..................................'

Typ: '..........................................................'

liefern, montieren und betriebsfertig anschließen.
Menge: 16,000 St

**10.7.100 Schutzkappe für Anschlussfahnen**
Schutzkappe für Anschlussfahnen
zum Aufstecken auf Runddrähte
Als auffällige Kennzeichnung
(wie nach DIN 18014 gefordert)
Und gleichzeitigem Unfallschutz
während der Bauphase
Werkstoff: PVC
Durchmesser Ø: 70mm
Aufnahme Fl: 30 x 3,5mm
Aufnahme Rd: 10mm
Farbe: grün / gelb
liefern und montieren

gewähltes Fabrikat: '..................................'

Typ: '..........................................................'

liefern, montieren und betriebsfertig anschließen.
Menge: 10,000 St

**10.7.110 Fangstangen als Erdeinführungsstangen**
Fangstangen als Erdeinführungsstangen
für den Anschluss der Ableitungen
an die Erdungsanlage, inkl. Schlagspitzen
Werkstoff: NIRO (V4A )
Werkstoff-Nr.: 1.4571 / 1.4404 / 1.4401
ASTM / AISI:: 316Ti / 316L / 316
Normenbezug: DIN EN 62561-2
Durchmesser Ø: 16mm
Länge: 1500mm
liefern und montieren

gewähltes Fabrikat: '..................................'

Typ: '..........................................................'

liefern, montieren und betriebsfertig anschließen.
Menge: 16,000 St

**10.7.120 Stangenhalter**
Stangenhalter,
mit Kralle für Wandbefestigung
mit Klemmschraube M6 für
Fangstangen, Erdeinführungsstangen
Oder Runddraht mit Kunststoff-Mantel
feste Leitungsführung
Bohrung Ø: 6,5mm
Werkstoff Leitungshalter: NIRO
Leitungshalter Aufnahme Rd: 13-16mm
liefern und montieren

gewähltes Fabrikat: '..................................'

Typ: '..........................................................'

liefern, montieren und betriebsfertig anschließen.
Menge: 20,000 St

**10.7.130 UNI-Trennklemmen**
UNI-Trennklemmen
zum Verbinden der Ableitungen
mit den Erdeinführungen
Ausführung mit Zwischenplatte
für Erdeinführungsstangen
Werkstoff: NIRO
Klemmbereich Rd / Rd: 8-10 / 16mm
Normenbezug: DIN EN 62561-1
liefern und montieren

gewähltes Fabrikat: '..................................'

Typ: '..........................................................'

liefern, montieren und betriebsfertig anschließen.
Menge: 10,000 St

**10.7.140 Träger für VDB-Prüfplakette**
Träger für VDB-Prüfplakette
zum Befestigen der Prüfplakette
an der Ableitung oder der Erdeinführung
für Leiter Rd 7-10 und Fl 30 mm
Werkstoff: NIRO
Klemmbereich Rd / Fl: 7-10 / 30mm
liefern und montieren

gewähltes Fabrikat: '..................................'

Typ: '..........................................................'

liefern, montieren und betriebsfertig anschließen.
Menge: 10,000 St

**10.7.150 Runddraht nach DIN EN 50164-2 (VDE 0185 Teil 202)**
Runddraht nach
DIN EN 50164-2 (VDE 0185 Teil 202),
für den Einsatz bei Blitzschutzanlagen
als Fangeinrichtung oder Ableitung
Durchmesser Ø Leiter: 8mm
Querschnitt: 50mm 2
Werkstoff: AlMgSi
Eigenschaften: halbhart
Normenbezug: DIN EN 62561-2
liefern und montieren

gewähltes Fabrikat: '..................................'

Typ: '..........................................................'

liefern, montieren und betriebsfertig anschließen.
Menge: 250,000 m

**10.7.160 Dachleitungshalter für Metalldach mit Klemmbock NIRO**
Dachleitungshalter für Metalldach mit Klemmbock NIRO
(Rundstehfalz) Dachleitungshalter, für Metalldächer
für die Befestigung von zusätzlichen Fangeinrichtungen,
oder Fangstangen auf Metalldächern
Bei der Verwendung von 2 Stück der geprüften
Dachleitungshalter (Klemmen) für das entsprechende
Dachprofil ist die Blitzstromtragfähigkeit mit 100 kA
(10/350) gegeben.
Werkstoff Dachleitungshalter: NIRO
Klemmbereich: Ø20-25 mm
Leitunghalter Modell: Klemmbock
Werkstoff Leitungshalter: NIRO
Leitungshalter Aufnahme Rd: 6-10 mm
Leitungsführung: fest
Normenbezug: DIN EN 62561-1
Typ: DLH KB 6.10 RSF20.25 V2A

gewähltes Fabrikat: '..................................'

Typ: '..........................................................'

liefern, montieren und betriebsfertig anschließen.
Menge: 330,000 St

**10.7.170 Leitungshalter, für Regenfallrohre**
Leitungshalter, für Regenfallrohre
zum Verlegen von Ableitungen
an Regenfallrohren mit fester Leitungsführung
Typ PPS mit Schneckengewinde und Sicke
Spannbereich Ø Rohr: 80-100mm
Leitungshalter Aufnahme Rd: 8mm
Werkstoff Leitungshalter: NIRO
liefern und montieren

gewähltes Fabrikat: '..................................'

Typ: '..........................................................'

liefern, montieren und betriebsfertig anschließen.
Menge: 34,000 St

**10.7.180 Dachrinnenklemmen**
Dachrinnenklemmen zum verbinden
von Leitungen mit Dachrinnen
Klemmbereich Wulst: 16-22mm
Werkstoff Klemme: St/tZn
Klemmbereich Rd: 6-10mm
Breite / Materialstärke: 40 / 2mm
Normenbezug: DIN EN 62561-1
liefern und montieren

gewähltes Fabrikat: '..................................'

Typ: '..........................................................'

liefern, montieren und betriebsfertig anschließen.
Menge: 34,000 St

**10.7.190 Leitungshalter**
Leitungshalter DEHNhold
zum Befestigen von Rundleitern
mit geschlitztem Überleger
feste Leitungsführung
Vormontiert mit Schraube
Kunststoffsockel und Dübel
Werkstoff Leitungshalter: NIRO
Leitungshalter Aufnahme Rd: 8-10mm
Leitungshalter Aufnahme Fl: 20mm
Bauhöhe Leitungshalter: 20mm
Gewinde Leitungshalter: M8
Schraube: 5 x 50mm
Kunststoffdübel: Ø8 x 40mm
liefern und montieren

gewähltes Fabrikat: '..................................'

Typ: '..........................................................'

liefern, montieren und betriebsfertig anschließen.
Menge: 34,000 St

**10.7.200 MV-Klemme zur universellen Verwendung**
MV-Klemme zur universellen Verwendung
als Kreuz-, T-und Parallelklemme
Ausführung ohne Zwischenplatte für Rd
Blitzstromtragfähigkeit 200 kA (10/350
Werkstoff: NIRO
Klemmbereich Rd / Rd: 8-10 / 16mm
Normenbezug: in Anlehnung an DIN EN 62561-1
liefern und montieren

gewähltes Fabrikat: '..................................'

Typ: '..........................................................'

liefern, montieren und betriebsfertig anschließen.
Menge: 34,000 St

**10.7.210 Dehnungsstücke**
Dehnungsstücke
zum temperaturbedingten Längenausgleich
für längeren Leitungen bei Haltern mit
loser Leitungsführung
Werkstoff: Al
Abmessung: Ø8mm
Länge: ca. 395mm
Normenbezug: DIN EN 62561-2
liefern und montieren

gewähltes Fabrikat: '..................................'

Typ: '..........................................................'

liefern, montieren und betriebsfertig anschließen.
Menge: 25,000 St

**10.7.220 Fangstangen freistehend**
Fangstangen freistehend mit klappbarem
Dreibeinstativ zum Schutz von größeren
Dachaufbauten mit Anpassung an die Dachneigung
bis max.10 Grad. Die Fangstangen sind nach
Eurocode für eine max. Böenwindgeschwindigkeit
von 187 km/h dimensionert Der stapelbare Betonsockel
(Art.-Nr. 102 010) und die Unterlegplatte
(Art.-Nr. 102 050) sind separat zu bestellen.
Höhe: 2500mm
Radius: 560mm
Max. Böenwindgeschwindigkeit
bei 3 Sockeln à 17 kg: 140km/h
Max. Böenwindgeschwindigkeit
bei 6 Sockeln à 17 kg: 186km/h
Max. Böenwindgeschwindigkeit
 bei 9 Sockeln à 17 kg: 187km/h
Platzbedarf Stativ: 1210 x 1340mm
Werkstoff Stativ: St/tZn
Werkstoff Fangstange: Al
Normenbezug: DIN EN 62561-(1+2

gewähltes Fabrikat: '..................................'

Typ: '..........................................................'

liefern, montieren und betriebsfertig anschließen.
Menge: 10,000 St

**10.7.230 Dokumentation nach DIN 18014:2014-03**
Dokumentation und Durchgangsmessung
der Erdungsanlage nach DIN 18014:2014-03
komplett liefen.
Menge: 1,000 St

#### Abschnitt 10.8 Titel 8 Potentialausgleich

**10.8.10 Potentialausgleichsleitung 1x16mm²**
Kunststoffaderleitung in Leerrohr oder Kanal
einziehen oder auf Kabelträger bzw. frei verlegen.
HO7V-R 1x16 mm2

liefern und montieren
Menge: 25,000 m

**10.8.20 Potentialausgleichleitung 1x10mm²**
Kunststoffaderleitung in Leerrohr oder Kanal
einziehen oder auf Kabelträger bzw. frei verlegen.
HO7V-R 1x10 mm2

liefern und montieren
Menge: 60,000 m

**10.8.30 Potentialausgleichleitung 1x6mm²**
Kunststoffaderleitung in Leerrohr oder Kanal
einziehen oder auf Kabelträger bzw. frei verlegen.
HO7V-R 1x6 mm2

liefern und montieren
Menge: 50,000 m

**10.8.40 Potentialausgleichsschiene K12**
Potentialausgleichsschiene K12
für den Hauptpotentialausgleich nach DIN VDE 0100 Teil
410/540 und den Blitzschutzpotentialausgleich nach DIN
VDE 0185
Ausführung:
Kontaktschiene Cu 30mm2
Aufsteckklemmen St/gal Zn
Befestigungsböcke K grau
Abdeckhaube K grau
10 Klemmen für Rd 2,5-95mm2 oder Rd 10 mm Durchmesser
1 Klemme für Fl-4x30mm
Abdeckkappe von Innen dauerhaft beschriften

liefern, montieren und anschließen.
Menge: 2,000 St

**10.8.50 Potentialausgleichsschiene Gr.2**
Potentialausgleichsschiene Gr.2 nach
DIN VDE 0100 Teil 410 und 540,
mit Messingklemmleiste und kontaktsicheren
Reihenklemmen DIN VDE 0609 Teil 1,
Abdeckkappe aus Kunststoff plombierbar
mit Anschluß für
-  1 Erdungsband bis 30 mm x 3,5 mm
-  bis zu 2 Leiter je 25 mm2
-  bis zu 10 Leiter je 16 mm2
einschl. div. Zubehör montieren.
Abdeckkappe von Innen dauerhaft beschriften.

liefern und montieren
Menge: 3,000 St

**10.8.60 Anschlüsse Potileitung bis 16mm²**
Anschlüsse für Potential-Ausgleichsleitungen
bis 16mm2 herstellen.
Menge: 15,000 St

**10.8.70 Anschlüsse Potileitung bis 10mm²**
Anschlüsse für Potential-Ausgleichsleitungen
bis 10mm2 herstellen.
Menge: 15,000 St

**10.8.80 Örtlicher Potentialausgleich**
Erstellung des örtlichen Potentialausgleiches nach
VDE 0100 Teil 701.
Einschließlich aller benötigten Komponenten und
Kleinmaterialen wie Schellen, Klemmen usw.
Die Prüfung des Potentialausgleiches erfolgt nach
VDE 0190/5.73 § 6.
Menge: 4,000 St

**10.8.90 Banderdungsschelle**
Erdungsbandschelle gem. DIN/VDE geeignet
für Cu-Rohr, Leiter-Querschnitt bis 16mm2,
bis Rohrdurchmesser 50mm liefern und
montieren.

liefern und montieren
Menge: 10,000 St

#### Abschnitt 10.9 Titel 9 Sonstiges

**10.9.10 Wanddurchbruch**
Wanddurchbruch

diverse Maße
BxTxH
6x15x11 cm bis 15x28x11 cm
Menge: 4,000 St

**10.9.20 Anschluss u. Inbetriebnahme, bauseits gelieferter Fensterantriebe**
Anschluss u. Inbetriebnahme, bauseits gelieferter
Motoren
Menge: 4,000 St

**10.9.30 Anschluss u. Inbetriebnahme**
Anschluss u. Inbetriebnahme, bauseits gelieferter
Küchengeräte
Menge: 4,000 St

**10.9.40 Anschluss u. Inbetriebnahme**
Anschluss u. Inbetriebnahme, bauseits gelieferter
Jalousiemotoren
Menge: 8,000 St

**10.9.50 Anschluss u. Inbetriebnahme**
Anschluss u. Inbetriebnahme, bauseits gelieferter
Lüfter
Menge: 8,000 St

**10.9.60 Bauseits gestellter Ventilator anklemmen**
Bauseits gestellte Ventilatoren
anklemmen
Menge: 4,000 St

**10.9.70 Wand- oder Deckendurchbruch 10 cm Durchmesser,**
Wand- oder Deckendurchbruch 10 cm
Durchmesser,
mittels Kernbohrung öffnen,
vorherige Abstimmung mit Baugewerk
und Fachplaner,
Deckenstärke
bis 25 cm
Menge: 4,000 St

**10.9.80 Brandschutztechnischer Verschluss F90 von bauseitigen Decken-/Wanddurchbrüchen**
Brandschutztechnischer Verschluss F90
von bauseitigen Decken-/Wanddurchbrüchen in
Beton-/ oder Ziegeldecken
zur Verhinderung von Brandübertragung,

Größe: 0.04-0.06 qm
Angebotenes Brandschutzsystem:

Fabrikat:..................................

liefern und montieren.
Menge: 4,000 St

**10.9.90 Standard-Ringraumdichtung mit Segmentringtechnik Ringraumdichtung zur Abdichtung von**
Standard-Ringraumdichtung mit Segmentringtechnik
Ringraumdichtung zur Abdichtung von Kabeln in
Kernbohrungen oder Futterrohren. Geteilte Ausführung
zur Abdichtung von neu zu installierenden oder bereits verlegten Kabeln.
Maße: Pressplatten: 5 mm; Dichtbreite: 40 mm
Werkstoff: Pressplatten, Schrauben, Muttern und
Scheiben: Edelstahl rostfrei V2A (AISI 304L);
Gummi: EPDM
Lastfall: Aufstauendes Sickerwasser; Druckwasser;
WU-Beton Beanspruchungsklasse 1; DIN 18195 Teil 4;
DIN 18195 Teil 6
FHRK-Standard: 40
Dichtheit: gas- und wasserdicht
Futterrohr/Kernbohrung Øi (mm): 104
Anzahl Kabel insgesamt: 1
Anzahl Kabel: 1
Kabel Ø (mm): 24 – 52
Eigenschaften: Segmentringtechnik zur individuellen
Anpassung auf die Leitungsdurchmesser vor Ort
HRD 104-SG-1/24-52
inkl. Zubehör liefern und montieren

gewähltes Fabrikat: '..................................'

Typ: '..........................................................'

liefern, montieren und betriebsfertig anschließen.
Menge: 2,000 St

**10.9.100 Gebäudeeinführung aus Kabelschutzrohren, 2 Rohre nebeneinander, DN 110, in vorh.**
Gebäudeeinführung aus Kabelschutzrohren, 2 Rohre nebeneinander, DN 110, in vorh. Durchbruch einsetzen, für Wanddicke über 20 bis 25 cm.

gewähltes Fabrikat: '..................................'

Typ: '..........................................................'

liefern, montieren und betriebsfertig anschließen.
Menge: 2,000 St

**10.9.110 Kabelgraben**
Kabelgraben

profilgerecht ausheben, seitlich lagern,
überschüssigen Aushub entsorgen
Nach Kabellegung verfüllen und verdichten, inclusive
Kiesbett und Legung Kabelwarnband.
Wiederherstellung der Oberfläche (Rasen,
Straßenbankett, Garten- und Ackerland)
Bodenklasse 3-5
Aushubtiefe 0,6 bis 0,8m
Sohlenbreite 0,3m
in Handschachtung
Menge: 10,000 m

**10.9.120 Auftragsabwicklung**
Auftragsabwicklung

-Erstellung der Werk- u. Montagepläne
-Erstellung eines Termin- u. Arbeitsplanes
-Führung eines Bautagebuches
-Koordinations- u. Abstimmungsgespräche vor
 Ort mit dem AG, Planungsbüro und den am
 Bauvorhaben beteiligten Gewerken.
Menge: 1,000 psch

**10.9.130 Revisionsunterlagen, bestehend aus: - rechtsgültige Abnahmescheinigung**
Revisionsunterlagen, bestehend aus:
- rechtsgültige Abnahmescheinigung
- EC-Konformitätserklärung (Herstellerbescheinigung und Fachunternehmererklärung)
- Anlagenbeschreibung
- Bedienungsanweisung für sämtliche
  technischen Geräte und Anlagen
- Meß-und Prüfprotokolle
- Abnahmeprotokolle für Sicherheitseinrichtungen
- Einweisungsprotokolle
- Sicherheitsvorschriften
- Produktinformation mit Herstellerverzeichnis
- Revisionsplanunterlagen für das
  Gewerk: Elektrotechnik
Sämtliche Unterlagen sind in 3-facher
Ausfertigung auf Papier und 1x in digital
lesbarer Form dem Bauherren zur Endabnahme
vorzulegen. Die Pläne sind per CAD zu erstellen (dxf- oder dwg-Format)!!
Menge: 1,000 psch

#### Abschnitt 10.10 Titel 10 Stundenlohnarbeiten

**10.10.10 Stundenlohnarbeiten Obermonteur**
*** Stundenlohnarbeiten
Stundenlohnarbeiten eines bauleitenden
Elektro-Fachmonteurs (Eingruppierung Obermonteur) für nicht im Leistungsverzeichnis
enthaltenen Arbeiten. Die angegebenen Stundensätze müssen sämtliche Nebenkosten, wie Fahrgeld, Auslösung und sonstige Kosten enthalten.
Stundenlohnarbeiten bedürfen der ausdrücklichen Genehmigung und sind von einem vom
Auftraggeber benannten Vertreter gegenzuzeichnen.
Menge: 10,000 h

**10.10.20 Stundenlohnarbeiten Fachmonteur**
*** Stundenlohnarbeiten
wie vor beschrieben, für einen Elektrofachmonteur
Menge: 10,000 h

**10.10.30 Stundenlohnarbeiten Elektro-Helfer**
*** Stundenlohnarbeiten
wie vor beschrieben, für einen Elektro-Helfer
Menge: 10,000 h
